# Lámina de seguridad, sobre acristalamiento de fachada

- Propiedad del archivo: CYPE Ingenieros S.A.
- Formato: FIEBDC-3/2016
- Programa: Generador de precios de la construcción. CYPE Ingenieros, S.A.
- Fecha: 04/04/2024
- Ámbito geográfico: Honduras
- Divisa: HNL
- Costes indirectos: 3 %
- Gastos generales: 13 %
- Beneficio industrial: 6 %
- IVA: 15 %

## L Puertas, ventanas, closets, fierrería, vidrios y protecciones solares

### LV Vidrios

#### LVL Láminas adhesivas

**LVL020** m² Lámina de seguridad, sobre acristalamiento de fachada.
Lámina viscoelástica adhesiva, transparente, de seguridad, de 101x100 cm y 100 µm de espesor, a base de poliéster y adhesivo acrílico, con revestimiento superficial, de alta resistencia al impacto y al rayado, aplicada en la cara interior del acristalamiento de fachada. Incluso solución jabonosa, para la limpieza de la superficie del vidrio y la colocación de láminas adhesivas.
Incluye: Limpieza de la superficie del vidrio. Humectación, mediante rociado, de las superficies a adherir. Aplicación y extendido de la lámina, mediante presión con rasqueta. Limpieza y secado de la superficie.
Criterio de medición de proyecto: Superficie medida según documentación gráfica de Proyecto.
Criterio de medición de obra: Se medirá la superficie realmente ejecutada según especificaciones de Proyecto.

| Código | Ud | Descripción | Rendimiento | Precio | Importe |
|---|---|---|---|---|---|
| mt21lmc030a | l | Líquido limpiador a base de solución jabonosa al 6% en agua, para aplicar con pulverizador, para la limpieza de la superficie del vidrio y la colocación de láminas adhesivas. (material) | 0.15 | 6.93 | 1.040 |
| mt21lmc015a | m² | Lámina viscoelástica adhesiva, transparente, de seguridad, de 101x100 cm y 100 µm de espesor, a base de poliéster y adhesivo acrílico, con revestimiento superficial, de alta resistencia al impacto y al rayado, para su aplicación en la cara interior del acristalamiento, como protección frente a la rotura espontánea del vidrio y actos vandálicos. (material) | 1.05 | 651.34 | 683.907 |
| mo055 | h | Vidriero. (mano de obra) | 0.1 | 121.35 | 12.135 |
| mo110 | h | Ayudante de vidriero. (mano de obra) | 0.1 | 90.64 | 9.064 |
| % | % | Herramienta menor | 2 % | 706.146 | 14.123 |
|  |  | Costes directos |  |  | 720.269 |

Residuos:
- colocación: mt21lmc030a; factor de residuo 0.055
- colocación: mt21lmc015a; factor de residuo 0.03

## Recursos

**mt21lmc030a** l Líquido limpiador a base de solución jabonosa al 6% en agua
Datos técnicos: Coste energético 4.265 MJ; Emisión de CO2 0.194 kg; Código LER 20 01 30; Masa del elemento 1 kg; Volumen 0.001 m3
Residuos:
- embalaje: re170203 Plástico. (componente de residuo); rendimiento 0.023 kg; Código LER 17 02 03; Masa del elemento 1 kg; Volumen 0.001667 m3

**mt21lmc015a** m² Lámina viscoelástica adhesiva
Datos técnicos: Coste energético 8.707 MJ; Emisión de CO2 0.397 kg; Código LER 17 06 04; Masa del elemento 0.128 kg; Volumen 0.000213 m3
Residuos:
- embalaje: re170203 Plástico; rendimiento 0.034 kg
