# Vidrio templado de control solar

- Propiedad del archivo: CYPE Ingenieros S.A.
- Formato: FIEBDC-3/2016
- Programa: Generador de precios de la construcción. CYPE Ingenieros, S.A.
- Fecha: 04/04/2024
- Ámbito geográfico: Honduras
- Divisa: HNL
- Costes indirectos: 3 %
- Gastos generales: 13 %
- Beneficio industrial: 6 %
- IVA: 15 %

## L Puertas, ventanas, closets, fierrería, vidrios y protecciones solares

### LV Vidrios

#### LVT Templados

**LVT011** m² Vidrio templado de control solar.
Vidrio de silicato sodocálcico templado de control solar, de color, de 8 mm de espesor, fijado sobre carpintería con perfil continuo de neopreno.
Incluye: Colocación del perfil de neopreno en el perímetro de la hoja de vidrio. Colocación de la hoja de vidrio en el marco. Señalización de las hojas.
Criterio de medición de proyecto: Superficie de carpintería a acristalar, según documentación gráfica de Proyecto, incluyendo en cada hoja vidriera las dimensiones del bastidor.
Criterio de medición de obra: Se medirá la superficie realmente ejecutada según especificaciones de Proyecto, sumando, para cada una de las piezas, la superficie resultante de redondear por exceso cada una de sus aristas a múltiplos de 30 mm.

| Código | Ud | Descripción | Rendimiento | Precio | Importe |
|---|---|---|---|---|---|
| mt21vtt030H | m² | Vidrio de silicato sodocálcico templado de control solar, de color, de 8 mm de espesor. (material) | 1.006 | 1998.09 | 2010.079 |
| mt21vva025 | m | Perfil continuo de neopreno para la colocación del vidrio. (material) | 3.334 | 27.47 | 91.585 |
| mt21vva021 | Ud | Material auxiliar para la colocación de vidrios. (material) | 1.5 | 38.46 | 57.690 |
| mo055 | h | Vidriero. (mano de obra) | 0.866 | 121.35 | 105.089 |
| mo110 | h | Ayudante de vidriero. (mano de obra) | 0.866 | 90.64 | 78.494 |
| % | % | Herramienta menor | 2 % | 2342.937 | 46.859 |
|  |  | Costes directos |  |  | 2389.796 |

Residuos:
- colocación: mt21vtt030H Vidrio de silicato sodocálcico templado de control solar, de color, de 8 mm de espesor; factor de residuo 0.00782605
- colocación: mt21vva025 Perfil continuo de neopreno para la colocación del vidrio; factor de residuo 0.06

## Recursos

**mt21vtt030H** m² Vidrio de silicato sodocálcico templado de control solar, de color, de 8 mm de espesor
Datos técnicos: Coste energético 299.979 MJ; Emisión de CO2 22.434 kg; Código LER 17 02 02; Masa del elemento 20 kg; Volumen 0.02 m3
Residuos:
- embalaje: re170604 Materiales de aislamiento distintos de los especificados en los códigos 17 06 01 y 17 06 03. (componente de residuo); rendimiento 0.015 kg; Código LER 17 06 04; Masa del elemento 1 kg; Volumen 0.001667 m3

**mt21vva025** m Perfil continuo de neopreno para la colocación del vidrio
Datos técnicos: Coste energético 1.286 MJ; Emisión de CO2 0.034 kg; Código LER 17 02 03; Masa del elemento 0.0099 kg; Volumen 0.000017 m3
Residuos:
- embalaje: re170203 Plástico. (componente de residuo); rendimiento 0.001 kg; Código LER 17 02 03; Masa del elemento 1 kg; Volumen 0.001667 m3
