# Aislamiento térmico horizontal de placa de cimientos, con vidrio celular

- Propiedad del archivo: CYPE Ingenieros S.A.
- Formato: FIEBDC-3/2016
- Programa: Generador de precios de la construcción. CYPE Ingenieros, S.A.
- Fecha: 29/10/2024
- Ámbito geográfico: Honduras
- Divisa: HNL
- Costes indirectos: 3 %
- Gastos generales: 13 %
- Beneficio industrial: 6 %
- IVA: 15 %

## N Aislamientos e impermeabilizaciones

### NA Aislamientos térmicos

#### NAI Cimentaciones

**NAI010** m² Aislamiento térmico horizontal de placa de cimientos, con vidrio celular.
Aislamiento térmico horizontal de placa de cimientos, formado por panel de vidrio celular, de 600x450 mm y 70 mm de espesor, resistencia a compresión >= 1600 kPa, resistencia térmica 0,51 m²K/W, conductividad térmica 0,036 W/(mK) y Euroclase A1 de reacción al fuego; colocado a tope en la base de la placa de cimientos, sobre el terreno; preparado para la posterior impermeabilización de la losa de concreto. Incluso adhesivo bituminoso para sellado de juntas.
Incluye: Limpieza y preparación de la superficie soporte. Replanteo y corte del aislamiento. Colocación del aislamiento sobre el terreno. Sellado de juntas.
Criterio de medición de proyecto: Superficie medida según documentación gráfica de Proyecto.
Criterio de medición de obra: Se medirá la superficie realmente ejecutada según especificaciones de Proyecto.

| Código | Ud | Descripción | Rendimiento | Precio | Importe |
|---|---|---|---|---|---|
| mt14adg010a | kg | Adhesivo bituminoso, formado por una disolución de betún asfáltico modificado y cargas minerales en base solvente, de aplicación en frío. (material) | 0.48 | 464.33 | 222.878 |
| mt16pvi030ga | m² | Panel de vidrio celular, de 600x450 mm y 70 mm de espesor, resistencia a compresión >= 1600 kPa, resistencia térmica 0,51 m²K/W, conductividad térmica 0,036 W/(mK) y Euroclase A1 de reacción al fuego; para colocar directamente sobre el terreno. (material) | 1.05 | 2644.95 | 2777.198 |
| mo054 | h | Montador de aislamientos. (mano de obra) | 0.18 | 118.7 | 21.366 |
| mo101 | h | Ayudante de montador de aislamientos. (mano de obra) | 0.18 | 86.35 | 15.543 |
| % | % | Herramienta menor | 2 % | 3036.985 | 60.740 |
|  |  | Costes directos |  |  | 3097.725 |

Residuos:
- colocación: mt14adg010a; factor de residuo 0.007
- colocación: mt16pvi030ga; factor de residuo 0.03

## Recursos

**mt14adg010a** kg Adhesivo bituminoso
Datos técnicos: Coste energético 3.024 MJ; Emisión de CO2 0.020 kg; Código LER 17 03 02; Masa del elemento 1 kg; Volumen 0.001 m3

**mt16pvi030ga** m² Panel de vidrio celular
Datos técnicos: Coste energético 257.604 MJ; Emisión de CO2 10.821 kg; Código LER 17 06 04; Masa del elemento 7.35 kg; Volumen 0.01225 m3
Residuos:
- embalaje: re170203 Plástico. (componente de residuo); rendimiento 0.034 kg; Código LER 17 02 03; Masa del elemento 1 kg; Volumen 0.001667 m3
