# Aislamiento térmico en trasdosado directo de placas pegadas con cola

- Propiedad del archivo: CYPE Ingenieros S.A.
- Formato: FIEBDC-3/2016
- Programa: Generador de precios de la construcción. CYPE Ingenieros, S.A.
- Fecha: 05/04/2024
- Ámbito geográfico: Honduras
- Divisa: HNL
- Costes indirectos: 3 %
- Gastos generales: 13 %
- Beneficio industrial: 6 %
- IVA: 15 %

## N Aislamientos e impermeabilizaciones

### NA Aislamientos térmicos

#### NAO Revestimientos de láminas

**NAO010** m² Aislamiento térmico en trasdosado directo de placas pegadas con cola.
Aislamiento térmico en trasdosado directo de placas pegadas con cola sobre su superficie, formado por panel rígido de poliestireno extruido, de superficie lisa y mecanizado lateral machihembrado, de 40 mm de espesor, resistencia a compresión >= 300 kPa, resistencia térmica 1,2 m²K/W, conductividad térmica 0,034 W/(mK), colocado a tope y fijado mecánicamente al soporte.
Incluye: Replanteo y corte del aislamiento. Colocación del aislamiento sobre el paramento. Fijación del aislamiento. Resolución de puntos singulares.
Criterio de medición de proyecto: Superficie medida según documentación gráfica de Proyecto.
Criterio de medición de obra: Se medirá la superficie realmente ejecutada según especificaciones de Proyecto.

| Código | Ud | Descripción | Rendimiento | Precio | Importe |
|---|---|---|---|---|---|
| mt16pxc010ebc | m² | Panel rígido de poliestireno extruido, de superficie lisa y mecanizado lateral machihembrado, de 40 mm de espesor, resistencia a compresión >= 300 kPa, resistencia térmica 1,2 m²K/W, conductividad térmica 0,034 W/(mK), Euroclase E de reacción al fuego, con código de designación XPS-EN 13164-T1-CS(10/Y)300-DLT(2)5-DS(TH)-WL(T)0,7. (material) | 1.05 | 244.69 | 256.925 |
| mt16aaa020ia | Ud | Fijación mecánica para paneles aislantes de poliestireno extruido, colocados directamente sobre la superficie soporte. (material) | 6 | 4.68 | 28.080 |
| mo054 | h | Montador de aislamientos. (mano de obra) | 0.12 | 117.18 | 14.062 |
| mo101 | h | Ayudante de montador de aislamientos. (mano de obra) | 0.12 | 85.25 | 10.230 |
| % | % | Herramienta menor | 2 % | 309.297 | 6.186 |
|  |  | Costes directos |  |  | 315.483 |

Residuos:
- colocación: mt16pxc010ebc; factor de residuo 0.048

## Recursos

**mt16pxc010ebc** m² Panel rígido de poliestireno extruido
Datos técnicos: Coste energético 118.155 MJ; Emisión de CO2 3.772 kg; Código LER 17 06 04; Masa del elemento 1.32 kg; Volumen 0.0022 m3
Residuos:
- embalaje: re170203 Plástico. (componente de residuo); rendimiento 0.024 kg; Código LER 17 02 03; Masa del elemento 1 kg; Volumen 0.001667 m3

**mt16aaa020ia** Ud Fijación mecánica para paneles aislantes de poliestireno extruido, colocados directamente sobre la superficie soporte
Datos técnicos: Coste energético 0.233 MJ; Emisión de CO2 0.071 kg
Residuos:
- embalaje: re150101 Envases de papel y cartón. (componente de residuo); rendimiento 0.072 kg; Código LER 15 01 01; Masa del elemento 1 kg; Volumen 0.001333 m3
