# Aislamiento acústico a ruido aéreo y de impacto de suelos flotantes, con paneles de poliestireno expandido

- Propiedad del archivo: CYPE Ingenieros S.A.
- Formato: FIEBDC-3/2016
- Programa: Generador de precios de la construcción. CYPE Ingenieros, S.A.
- Fecha: 05/04/2024
- Ámbito geográfico: Honduras
- Divisa: HNL
- Costes indirectos: 3 %
- Gastos generales: 13 %
- Beneficio industrial: 6 %
- IVA: 15 %

## N Aislamientos e impermeabilizaciones

### NB Aislamientos acústicos

#### NBL Suelos flotantes

**NBL041** m² Aislamiento acústico a ruido aéreo y de impacto de suelos flotantes, con paneles de poliestireno expandido.
Aislamiento acústico a ruido aéreo y de impacto de suelos flotantes, realizado con paneles rígidos de poliestireno expandido, de superficie lisa y mecanizado lateral recto, de 15 mm de espesor, resistencia térmica 0,5 m²K/W, conductividad térmica 0,03 W/(mK), dispuesto a testa; cubierto con film de polietileno de 0,2 mm de espesor y 184 g/m² de masa superficial y desolidarización perimetral realizada con el mismo material aislante y banda de polietileno, de 5 mm de espesor y 20 cm de anchura, densidad 20 kg/m³; preparado para recibir un contrapiso de mortero u concreto. Incluso cinta autoadhesiva para sellado de juntas.
Incluye: Limpieza y preparación de la superficie soporte. Corte del aislamiento. Colocación del zócalo perimetral. Colocación del aislamiento sobre la losa. Colocación del film de polietileno. Colocación de la banda perimetral. Sellado de juntas del film de polietileno.
Criterio de medición de proyecto: Superficie medida según documentación gráfica de Proyecto.
Criterio de medición de obra: Se medirá la superficie realmente ejecutada según especificaciones de Proyecto.

| Código | Ud | Descripción | Rendimiento | Precio | Importe |
|---|---|---|---|---|---|
| mt16pel060ncd | m² | Panel rígido de poliestireno expandido, de superficie lisa y mecanizado lateral recto, de 15 mm de espesor, resistencia térmica 0,5 m²K/W, conductividad térmica 0,03 W/(mK), Euroclase E de reacción al fuego, con código de designación EPS-EN 13163-T3-L3-W2-S5-P10-TR200-DS(N)2-BS150-CS(10)100; proporcionando una reducción del nivel global de presión de ruido de impactos de 27 dB. (material) | 1.05 | 91.24 | 95.802 |
| mt16png010d | m² | Film de polietileno de 0,2 mm de espesor y 184 g/m² de masa superficial. (material) | 1.1 | 14.78 | 16.258 |
| mt16pnc030a | m | Banda de polietileno, de 5 mm de espesor y 20 cm de anchura, densidad 20 kg/m³, complemento para evitar puentes acústicos en encuentros verticales. (material) | 1.05 | 12.58 | 13.209 |
| mt16aaa030 | m | Cinta autoadhesiva para sellado de juntas. (material) | 0.4 | 10.81 | 4.324 |
| mo054 | h | Montador de aislamientos. (mano de obra) | 0.096 | 117.18 | 11.249 |
| mo101 | h | Ayudante de montador de aislamientos. (mano de obra) | 0.096 | 85.25 | 8.184 |
| % | % | Herramienta menor | 2 % | 149.026 | 2.981 |
|  |  | Costes directos |  |  | 152.007 |

Residuos:
- colocación: mt16pel060ncd; factor de residuo 0.048
- colocación: mt16png010d Film de polietileno de 0,2 mm de espesor y 184 g/m² de masa superficial; factor de residuo 0.06
- colocación: mt16pnc030a; factor de residuo 0.06
- colocación: mt16aaa030 Cinta autoadhesiva para sellado de juntas; factor de residuo 0.07

## Recursos

**mt16pel060ncd** m² Panel rígido de poliestireno expandido
Datos técnicos: Coste energético 30.468 MJ; Emisión de CO2 1.090 kg; Código LER 17 06 04; Masa del elemento 0.3 kg; Volumen 0.0005 m3
Residuos:
- embalaje: re170203 Plástico. (componente de residuo); rendimiento 0.024 kg; Código LER 17 02 03; Masa del elemento 1 kg; Volumen 0.001667 m3

**mt16png010d** m² Film de polietileno de 0,2 mm de espesor y 184 g/m² de masa superficial
Datos técnicos: Coste energético 27.540 MJ; Emisión de CO2 1.010 kg; Código LER 17 06 04; Masa del elemento 0.184 kg; Volumen 0.000307 m3
Residuos:
- embalaje: re170203 Plástico; rendimiento 0.024 kg

**mt16pnc030a** m Banda de polietileno
Datos técnicos: Coste energético 2.838 MJ; Emisión de CO2 0.102 kg; Código LER 17 06 04; Masa del elemento 0.02 kg; Volumen 0.000033 m3
Residuos:
- embalaje: re170203 Plástico; rendimiento 0.001 kg

**mt16aaa030** m Cinta autoadhesiva para sellado de juntas
Datos técnicos: Coste energético 0.339 MJ; Emisión de CO2 0.017 kg; Código LER 17 06 04; Masa del elemento 0.0025 kg; Volumen 0.000004 m3
Residuos:
- embalaje: re170203 Plástico; rendimiento 0.001 kg
