# Aislamiento acústico a ruido aéreo sobre cielo falso, con paneles de lana mineral

- Propiedad del archivo: CYPE Ingenieros S.A.
- Formato: FIEBDC-3/2016
- Programa: Generador de precios de la construcción. CYPE Ingenieros, S.A.
- Fecha: 05/04/2024
- Ámbito geográfico: Honduras
- Divisa: HNL
- Costes indirectos: 3 %
- Gastos generales: 13 %
- Beneficio industrial: 6 %
- IVA: 15 %

## N Aislamientos e impermeabilizaciones

### NB Aislamientos acústicos

#### NBT Cielos falsos

**NBT010** m² Aislamiento acústico a ruido aéreo sobre cielo falso, con paneles de lana mineral.
Aislamiento acústico a ruido aéreo sobre cielo falso, con panel semirrígido de lana mineral, no revestido, de 60 mm de espesor, resistencia térmica 1,7 m²K/W, conductividad térmica 0,035 W/(mK).
Criterio de valoración económica: El precio no incluye el cielo falso.
Incluye: Corte y ajuste del aislamiento. Colocación del aislamiento.
Criterio de medición de proyecto: Superficie medida según documentación gráfica de Proyecto.
Criterio de medición de obra: Se medirá la superficie realmente ejecutada según especificaciones de Proyecto.

| Código | Ud | Descripción | Rendimiento | Precio | Importe |
|---|---|---|---|---|---|
| mt16lra020bda | m² | Panel semirrígido de lana mineral, no revestido, de 60 mm de espesor, resistencia térmica 1,7 m²K/W, conductividad térmica 0,035 W/(mK), Euroclase A1 de reacción al fuego, capacidad de absorción de agua a corto plazo <=1 kg/m² y factor de resistencia a la difusión del vapor de agua 1,3. (material) | 1.05 | 372.63 | 391.262 |
| mo054 | h | Montador de aislamientos. (mano de obra) | 0.084 | 117.18 | 9.843 |
| mo101 | h | Ayudante de montador de aislamientos. (mano de obra) | 0.084 | 85.25 | 7.161 |
| % | % | Herramienta menor | 2 % | 408.266 | 8.165 |
|  |  | Costes directos |  |  | 416.431 |

Residuos:
- colocación: mt16lra020bda; factor de residuo 0.0455992

## Recursos

**mt16lra020bda** m² Panel semirrígido de lana mineral
Datos técnicos: Coste energético 141.118 MJ; Emisión de CO2 3.720 kg; Código LER 17 06 04; Masa del elemento 2.4 kg; Volumen 0.004 m3
Residuos:
- embalaje: re170203 Plástico. (componente de residuo); rendimiento 0.025 kg; Código LER 17 02 03; Masa del elemento 1 kg; Volumen 0.001667 m3
