# Amortiguador metálico de muelle, montado en suelo, bancada o estructura

- Propiedad del archivo: CYPE Ingenieros S.A.
- Formato: FIEBDC-3/2016
- Programa: Generador de precios de la construcción. CYPE Ingenieros, S.A.
- Fecha: 05/04/2024
- Ámbito geográfico: Honduras
- Divisa: HNL
- Costes indirectos: 3 %
- Gastos generales: 13 %
- Beneficio industrial: 6 %
- IVA: 15 %

## N Aislamientos e impermeabilizaciones

### NC Amortiguación de vibraciones

#### NCA Amortiguadores y elementos antivibración

**NCA030** Ud Amortiguador metálico de muelle, montado en suelo, bancada o estructura.
Amortiguador metálico de 4 muelles, de 200x170x127 mm, de 686 kg de carga mínima y 1600 kg de carga máxima, formado por 4 muelles de acero de alta resistencia acabado con pintura epoxi color azul, cazoletas metálicas adheridas mediante doble sistema de seguridad por pilotes internos y masilla viscoelástica, piezas internas de polietileno y base metálica en ambos extremos con orificios abiertos, montado en suelo, bancada o estructura. Incluso accesorios de montaje.
Incluye: Replanteo. Colocación del amortiguador.
Criterio de medición de proyecto: Número de unidades previstas, según documentación gráfica de Proyecto.
Criterio de medición de obra: Se medirá el número de unidades realmente ejecutadas según especificaciones de Proyecto.

| Código | Ud | Descripción | Rendimiento | Precio | Importe |
|---|---|---|---|---|---|
| mt16avg050bnb | Ud | Amortiguador metálico de 4 muelles, de 200x170x127 mm, de 686 kg de carga mínima y 1600 kg de carga máxima, formado por 4 muelles de acero de alta resistencia acabado con pintura epoxi color azul, cazoletas metálicas adheridas mediante doble sistema de seguridad por pilotes internos y masilla viscoelástica, piezas internas de polietileno y base metálica en ambos extremos con orificios abiertos, para montar en suelo, bancada o estructura. (material) | 1 | 4765.9 | 4765.900 |
| mo011 | h | Montador. (mano de obra) | 0.144 | 117.18 | 16.874 |
| mo080 | h | Ayudante de montador. (mano de obra) | 0.144 | 85.25 | 12.276 |
| % | % | Herramienta menor | 2 % | 4795.050 | 95.901 |
|  |  | Costes directos |  |  | 4890.951 |

## Recursos

**mt16avg050bnb** Ud Amortiguador metálico de 4 muelles
Datos técnicos: Coste energético 0.964 MJ; Emisión de CO2 1.518 kg
Residuos:
- embalaje: re150101 Envases de papel y cartón. (componente de residuo); rendimiento 1.786 kg; Código LER 15 01 01; Masa del elemento 1 kg; Volumen 0.001333 m3
