# Capa separadora en cubierta inclinada, ajardinada extensiva: geotextil no tejido

- Propiedad del archivo: CYPE Ingenieros S.A.
- Formato: FIEBDC-3/2016
- Programa: Generador de precios de la construcción. CYPE Ingenieros, S.A.
- Fecha: 29/10/2024
- Ámbito geográfico: Honduras
- Divisa: HNL
- Costes indirectos: 3 %
- Gastos generales: 13 %
- Beneficio industrial: 6 %
- IVA: 15 %

## N Aislamientos e impermeabilizaciones

### NG Geosintéticos

#### NGQ Cubiertas inclinadas

**NGQ100** m² Capa separadora en cubierta inclinada, ajardinada extensiva: geotextil no tejido.
Capa separadora en cubierta inclinada, ajardinada extensiva (ecológica), tipo convencional, con una pendiente media del 5%: geotextil no tejido sintético, termosoldado, de polipropileno, con una resistencia a la tracción longitudinal de 6,5 kN/m, una apertura de cono a la prueba de perforación dinámica según ISO 13433 inferior a 90 mm, resistencia CBR a punzonamiento 40 kN y una masa superficial de 90 g/m². Colocación en obra: con traslapes, directamente bajo el aislamiento térmico.
Incluye: Colocación de la capa separadora.
Criterio de medición de proyecto: Superficie del faldón medida en verdadera magnitud, según documentación gráfica de Proyecto.
Criterio de medición de obra: Se medirá, en verdadera magnitud, la superficie realmente ejecutada según especificaciones de Proyecto.

| Código | Ud | Descripción | Rendimiento | Precio | Importe |
|---|---|---|---|---|---|
| mt14gso010aa | m² | Geotextil no tejido sintético, termosoldado, de polipropileno, con una resistencia a la tracción longitudinal de 6,5 kN/m, una apertura de cono a la prueba de perforación dinámica según ISO 13433 inferior a 90 mm, resistencia CBR a punzonamiento 40 kN y una masa superficial de 90 g/m². (material) | 1.1 | 30.12 | 33.132 |
| mo029 | h | Aplicador de láminas impermeabilizantes. (mano de obra) | 0.024 | 115.52 | 2.772 |
| mo067 | h | Ayudante de aplicador de láminas impermeabilizantes. (mano de obra) | 0.049 | 86.35 | 4.231 |
| % | % | Herramienta menor | 2 % | 40.135 | 0.803 |
|  |  | Costes directos |  |  | 40.938 |

Residuos:
- colocación: mt14gso010aa; factor de residuo 0.07

## Recursos

**mt14gso010aa** m² Geotextil no tejido sintético
Datos técnicos: Coste energético 12.884 MJ; Emisión de CO2 0.452 kg; Código LER 17 06 04; Masa del elemento 0.09 kg; Volumen 0.00015 m3
Residuos:
- embalaje: re170203 Plástico. (componente de residuo); rendimiento 0.024 kg; Código LER 17 02 03; Masa del elemento 1 kg; Volumen 0.001667 m3
