# Alero decorativo

- Propiedad del archivo: CYPE Ingenieros S.A.
- Formato: FIEBDC-3/2016
- Programa: Generador de precios de la construcción. CYPE Ingenieros, S.A.
- Fecha: 29/10/2024
- Ámbito geográfico: Honduras
- Divisa: HNL
- Costes indirectos: 3 %
- Gastos generales: 13 %
- Beneficio industrial: 6 %
- IVA: 15 %

## Q Cubiertas

### QR Remates

#### QRA Aleros

**QRA010** m Alero decorativo.
Alero decorativo en tejado, formado por canecillos de madera de 80x10x15 cm, recibidos con mortero de cemento, confeccionado en obra, dosificación 1:6 con una separación de 50 cm, tableros cerámicos huecos machihembrados de 50x20x3 cm y capa de compresión de 3 cm de espesor con el mismo mortero, y aplicación manual de dos manos de barniz sintético para exterior, a poro cerrado, incoloro, acabado satinado, a base de resinas alcídicas sobre la madera, previa aplicación de una mano de imprimación selladora para interior y exterior, formulada con resinas alcídicas y pigmentos seleccionados.
Criterio de valoración económica: El precio no incluye el emboquillado de las tejas del alero.
Incluye: Replanteo y trazado en la losa de los elementos componentes del alero. Recibido de los canecillos. Formación de tablero. Fundido, extendido y regleado de la capa de mortero de regularización. Aplicación de la imprimación. Aplicación de las manos de acabado.
Criterio de medición de proyecto: Longitud del borde del faldón, medida por su cara exterior, según documentación gráfica de Proyecto.
Criterio de medición de obra: Se medirá, por su mayor desarrollo lineal, la longitud realmente ejecutada según especificaciones de Proyecto.

| Código | Ud | Descripción | Rendimiento | Precio | Importe |
|---|---|---|---|---|---|
| mt13anm010 | Ud | Canecillo de madera, 80x10x15 cm. (material) | 2.15 | 316.3 | 680.045 |
| mt04lvg020a | Ud | Tablero cerámico hueco machihembrado, para revestir, 50x20x3 cm, con las testas rectas. (material) | 4 | 17.22 | 68.880 |
| mt07emr111a | Ud | Clavo, de 4 mm de diámetro y 40 mm de longitud, de acero galvanizado de alta adherencia. (material) | 2 | 2.06 | 4.120 |
| mt08aaa010a | m³ | Agua. (material) | 0.01 | 38.26 | 0.383 |
| mt01arg005a | t | Arena de cantera, para mortero mezclado en obra. (material) | 0.074 | 515.57 | 38.152 |
| mt08cem000i | kg | Cemento gris en sacos. (material) | 22.5 | 4.16 | 93.600 |
| mt08adt010 | kg | Aditivo hidrófugo para impermeabilización de morteros u concretos. (material) | 0.45 | 30.61 | 13.775 |
| mt27plj010a | l | Imprimación selladora para interior y exterior, formulada con resinas alcídicas y pigmentos seleccionados, color blanco, para aplicar con brocha, rodillo o pistola, con un contenido de sustancias orgánicas volátiles (VOC) < 350 g/l, para aplicar con brocha, rodillo o pistola. (material) | 0.19 | 483.67 | 91.897 |
| mt27bsj010a | l | Barniz sintético para exterior, a poro cerrado, incoloro, acabado satinado, a base de resinas alcídicas, con resistencia a los rayos UV, para aplicar con brocha, rodillo o pistola. (material) | 0.09 | 460.08 | 41.407 |
| mq06hor010 | h | Mezcladora de concreto eléctrica con una capacidad de amasado de 160 l. (maquinaria) | 0.046 | 76.52 | 3.520 |
| mo020 | h | Albañil. (mano de obra) | 0.801 | 115.52 | 92.532 |
| mo077 | h | Ayudante de albañil. (mano de obra) | 1.281 | 86.35 | 110.614 |
| mo038 | h | Pintor. (mano de obra) | 0.308 | 115.52 | 35.580 |
| % | % | Herramienta menor | 2 % | 1274.505 | 25.490 |
|  |  | Costes directos |  |  | 1299.995 |

Residuos:
- colocación: mt04lvg020a Tablero cerámico hueco machihembrado, para revestir, 50x20x3 cm, con las testas rectas; factor de residuo 0.0462
- colocación: mt01arg005a Arena de cantera, para mortero mezclado en obra; factor de residuo 0.00501329
- colocación: mt08cem000i Cemento gris en sacos; factor de residuo 0.0063
- colocación: mt08adt010 Aditivo hidrófugo para impermeabilización de morteros u concretos; factor de residuo 0.055
- colocación: mt27plj010a; factor de residuo 0.03
- colocación: mt27bsj010a; factor de residuo 0.0275

## Recursos

**mt04lvg020a** Ud Tablero cerámico hueco machihembrado, para revestir, 50x20x3 cm, con las testas rectas
Datos técnicos: Coste energético 13.490 MJ; Emisión de CO2 0.845 kg; Código LER 17 01 03; Masa del elemento 4 kg; Volumen 0.0032 m3
Residuos:
- embalaje: re170201 Madera. (componente de residuo); rendimiento 0.005 kg; Código LER 17 02 01; Masa del elemento 1 kg; Volumen 0.000909 m3
- embalaje: re170203 Plástico. (componente de residuo); rendimiento 0.003 kg; Código LER 17 02 03; Masa del elemento 1 kg; Volumen 0.001667 m3

**mt07emr111a** Ud Clavo, de 4 mm de diámetro y 40 mm de longitud, de acero galvanizado de alta adherencia
Datos técnicos: Coste energético 4.647 MJ; Emisión de CO2 0.317 kg
Residuos:
- embalaje: re150101 Envases de papel y cartón. (componente de residuo); rendimiento 0.09 kg; Código LER 15 01 01; Masa del elemento 1 kg; Volumen 0.001333 m3
- embalaje: re170203 Plástico; rendimiento 0.045 kg

**mt08aaa010a** m³ Agua
Datos técnicos: Coste energético 60.000 MJ; Emisión de CO2 30.000 kg

**mt01arg005a** t Arena de cantera, para mortero mezclado en obra
Datos técnicos: Coste energético 75.000 MJ; Emisión de CO2 4.000 kg; Código LER 01 04 08; Masa del elemento 1000 kg; Volumen 0.666667 m3

**mt08cem000i** kg Cemento gris en sacos
Datos técnicos: Coste energético 7.174 MJ; Emisión de CO2 0.904 kg; Código LER 17 01 01; Masa del elemento 1 kg; Volumen 0.000667 m3
Residuos:
- embalaje: re150101 Envases de papel y cartón; rendimiento 0.014 kg
- embalaje: re170201 Madera; rendimiento 0.001 kg
- embalaje: re170203 Plástico; rendimiento 0.003 kg

**mt08adt010** kg Aditivo hidrófugo para impermeabilización de morteros u concretos
Datos técnicos: Coste energético 71.130 MJ; Emisión de CO2 2.824 kg; Código LER 17 09 04; Masa del elemento 1 kg; Volumen 0.000667 m3
Residuos:
- embalaje: re170203 Plástico; rendimiento 0.032 kg

**mt27plj010a** l Imprimación selladora para interior y exterior
Datos técnicos: Coste energético 105.769 MJ; Emisión de CO2 4.071 kg; Código LER 17 09 04; Masa del elemento 1.36 kg; Volumen 0.000907 m3
Residuos:
- embalaje: re150104 Envases metálicos. (componente de residuo); rendimiento 0.064 kg; Código LER 15 01 04; Masa del elemento 1 kg; Volumen 0.001667 m3

**mt27bsj010a** l Barniz sintético para exterior
Datos técnicos: Coste energético 29.798 MJ; Emisión de CO2 1.768 kg; Código LER 08 01 11; Masa del elemento 0.92 kg; Volumen 0.001022 m3
Residuos:
- embalaje: re150104 Envases metálicos; rendimiento 0.057 kg
