# Cobertura de tejas de concreto

- Propiedad del archivo: CYPE Ingenieros S.A.
- Formato: FIEBDC-3/2016
- Programa: Generador de precios de la construcción. CYPE Ingenieros, S.A.
- Fecha: 05/04/2024
- Ámbito geográfico: Honduras
- Divisa: HNL
- Costes indirectos: 3 %
- Gastos generales: 13 %
- Beneficio industrial: 6 %
- IVA: 15 %

## Q Cubiertas

### QU Componentes de cubiertas inclinadas y curvas

#### QUH De tejas de concreto

**QUH030** m² Cobertura de tejas de concreto.
Cobertura de tejas de concreto, perfil árabe, color rojo, 42x33 cm, recibidas con mortero de cemento, confeccionado en obra, dosificación 1:8, directamente sobre la superficie regularizada del faldón, en cubierta inclinada, con una pendiente mayor del 25%.
Criterio de valoración económica: El precio no incluye la resolución de puntos singulares ni las piezas especiales de la cobertura.
Incluye: Colocación de las tejas recibidas con mortero.
Criterio de medición de proyecto: Superficie del faldón medida en verdadera magnitud, según documentación gráfica de Proyecto.
Criterio de medición de obra: Se medirá, en verdadera magnitud, la superficie realmente ejecutada según especificaciones de Proyecto.

| Código | Ud | Descripción | Rendimiento | Precio | Importe |
|---|---|---|---|---|---|
| mt08aaa010a | m³ | Agua. (material) | 0.018 | 38.17 | 0.687 |
| mt01arg005a | t | Arena de cantera, para mortero mezclado en obra. (material) | 0.157 | 514.67 | 80.803 |
| mt08cem000i | kg | Cemento gris en sacos. (material) | 18 | 4.15 | 74.700 |
| mt13thh010a | Ud | Teja de concreto, perfil árabe, color rojo, 42x33 cm. (material) | 11 | 31.38 | 345.180 |
| mt13tac100 | kg | Pigmento para mortero. (material) | 0.081 | 183.13 | 14.834 |
| mq06hor010 | h | Mezcladora de concreto eléctrica con una capacidad de amasado de 160 l. (maquinaria) | 0.073 | 76.31 | 5.571 |
| mo020 | h | Albañil. (mano de obra) | 0.624 | 114.04 | 71.161 |
| mo113 | h | Peón de albañilería. (mano de obra) | 0.312 | 82.13 | 25.625 |
| % | % | Herramienta menor | 2 % | 618.561 | 12.371 |
|  |  | Costes directos |  |  | 630.932 |

Residuos:
- colocación: mt01arg005a Arena de cantera, para mortero mezclado en obra; factor de residuo 0.00501329
- colocación: mt08cem000i Cemento gris en sacos; factor de residuo 0.0063
- colocación: mt13thh010a Teja de concreto, perfil árabe, color rojo, 42x33 cm; factor de residuo 0.0435686
- colocación: mt13tac100 Pigmento para mortero; factor de residuo 0.031132

## Recursos

**mt08aaa010a** m³ Agua
Datos técnicos: Coste energético 60.000 MJ; Emisión de CO2 30.000 kg

**mt01arg005a** t Arena de cantera, para mortero mezclado en obra
Datos técnicos: Coste energético 75.000 MJ; Emisión de CO2 4.000 kg; Código LER 01 04 08; Masa del elemento 1000 kg; Volumen 0.666667 m3

**mt08cem000i** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt13thh010a** Ud Teja de concreto, perfil árabe, color rojo, 42x33 cm
Datos técnicos: Coste energético 2.690 MJ; Emisión de CO2 0.360 kg; Código LER 17 01 01; Masa del elemento 4.4 kg; Volumen 0.002933 m3
Residuos:
- embalaje: re170201 Madera; rendimiento 0.001 kg
- embalaje: re170203 Plástico; rendimiento 0.002 kg

**mt13tac100** kg Pigmento para mortero
Datos técnicos: Coste energético 0.291 MJ; Emisión de CO2 0.014 kg; Código LER 17 09 04; Masa del elemento 1 kg; Volumen 0.000667 m3
Residuos:
- embalaje: re170203 Plástico; rendimiento 0.003 kg
