# Cobertura de tejas asfálticas

- Propiedad del archivo: CYPE Ingenieros S.A.
- Formato: FIEBDC-3/2016
- Programa: Generador de precios de la construcción. CYPE Ingenieros, S.A.
- Fecha: 29/10/2024
- Ámbito geográfico: Honduras
- Divisa: HNL
- Costes indirectos: 3 %
- Gastos generales: 13 %
- Beneficio industrial: 6 %
- IVA: 15 %

## Q Cubiertas

### QU Componentes de cubiertas inclinadas y curvas

#### QUS De tejas asfálticas

**QUS010** m² Cobertura de tejas asfálticas.
Cobertura de tejas asfálticas rectangulares, fijadas mecánicamente al soporte, previa aplicación de emulsión asfáltica aniónica con cargas en perímetro y puntos singulares, en cubierta inclinada, con una pendiente del 45% al 175%. Incluso clavos para la fijación de las tejas asfálticas.
Criterio de valoración económica: El precio no incluye la resolución de puntos singulares ni las piezas especiales de la cobertura.
Incluye: Imprimación de la superficie soporte de la cobertura, en perímetro y puntos singulares. Fijación de las tejas asfálticas.
Criterio de medición de proyecto: Superficie medida en verdadera magnitud, según documentación gráfica de Proyecto.
Criterio de medición de obra: Se medirá, en verdadera magnitud, la superficie realmente ejecutada según especificaciones de Proyecto.

| Código | Ud | Descripción | Rendimiento | Precio | Importe |
|---|---|---|---|---|---|
| mt13tag010a | m² | Teja asfáltica rectangular. (material) | 1.1 | 498.2 | 548.020 |
| mt13piz050 | kg | Elementos de sujeción de acero inoxidable (clavos, ganchos, puntas, etc.). (material) | 0.05 | 104.62 | 5.231 |
| mt14iea020c | kg | Emulsión asfáltica aniónica con cargas. (material) | 0.05 | 119.08 | 5.954 |
| mo020 | h | Albañil. (mano de obra) | 0.247 | 115.52 | 28.533 |
| mo077 | h | Ayudante de albañil. (mano de obra) | 0.247 | 86.35 | 21.328 |
| % | % | Herramienta menor | 2 % | 609.066 | 12.181 |
|  |  | Costes directos |  |  | 621.247 |

Residuos:
- colocación: mt13tag010a Teja asfáltica rectangular; factor de residuo 0.03
- colocación: mt13piz050 Elementos de sujeción de acero inoxidable (clavos, ganchos, puntas, etc.); factor de residuo 0.0075
- colocación: mt14iea020c Emulsión asfáltica aniónica con cargas; factor de residuo 0.007

## Recursos

**mt13tag010a** m² Teja asfáltica rectangular
Datos técnicos: Coste energético 457.228 MJ; Emisión de CO2 13.999 kg; Código LER 17 03 02; Masa del elemento 10 kg; Volumen 0.01 m3
Residuos:
- embalaje: re170201 Madera. (componente de residuo); rendimiento 0.021 kg; Código LER 17 02 01; Masa del elemento 1 kg; Volumen 0.000909 m3
- embalaje: re170203 Plástico. (componente de residuo); rendimiento 0.008 kg; Código LER 17 02 03; Masa del elemento 1 kg; Volumen 0.001667 m3

**mt13piz050** kg Elementos de sujeción de acero inoxidable (clavos, ganchos, puntas, etc.)
Datos técnicos: Coste energético 47.620 MJ; Emisión de CO2 7.000 kg; Código LER 17 04 05; Masa del elemento 1 kg; Volumen 0.000476 m3

**mt14iea020c** kg Emulsión asfáltica aniónica con cargas
Datos técnicos: Coste energético 31.940 MJ; Emisión de CO2 0.230 kg; Código LER 17 03 02; Masa del elemento 1 kg; Volumen 0.001 m3
