# Revestimiento mural con papel de vinilo

- Propiedad del archivo: CYPE Ingenieros S.A.
- Formato: FIEBDC-3/2016
- Programa: Generador de precios de la construcción. CYPE Ingenieros, S.A.
- Fecha: 05/04/2024
- Ámbito geográfico: Honduras
- Divisa: HNL
- Costes indirectos: 3 %
- Gastos generales: 13 %
- Beneficio industrial: 6 %
- IVA: 15 %

## R Revestimientos

### RD Decorativos

#### RDP De papel

**RDP010** m² Revestimiento mural con papel de vinilo.
Revestimiento mural con papel de vinilo expandido, de 270 g/m². Colocación en obra: con cola celulósica, soluble en agua.
Incluye: Limpieza y preparación de la superficie soporte. Replanteo. Corte y preparación del revestimiento. Aplicación del adhesivo. Colocación y fijación del revestimiento. Limpieza del adhesivo sobrante y paso del rodillo aplastajuntas. Resolución de encuentros y puntos singulares.
Criterio de medición de proyecto: Superficie medida según documentación gráfica de Proyecto, deduciendo los huecos de superficie mayor de 2 m².
Criterio de medición de obra: Se medirá la superficie realmente ejecutada según especificaciones de Proyecto, deduciendo los huecos de superficie mayor de 2 m².

| Código | Ud | Descripción | Rendimiento | Precio | Importe |
|---|---|---|---|---|---|
| mt29cam020 | kg | Cola celulósica, soluble en agua, para papeles pintados. (material) | 0.01 | 339.4 | 3.394 |
| mt29pap010e | m² | Papel de vinilo expandido, de 270 g/m², para revestimiento de paramentos verticales interiores. (material) | 1.1 | 195.34 | 214.874 |
| mo038 | h | Pintor. (mano de obra) | 0.104 | 114.04 | 11.860 |
| mo076 | h | Ayudante de pintor. (mano de obra) | 0.104 | 85.25 | 8.866 |
| % | % | Herramienta menor | 2 % | 238.994 | 4.780 |
|  |  | Costes directos |  |  | 243.774 |

Residuos:
- colocación: mt29cam020 Cola celulósica, soluble en agua, para papeles pintados; factor de residuo 0.03
- colocación: mt29pap010e Papel de vinilo expandido, de 270 g/m², para revestimiento de paramentos verticales interiores; factor de residuo 0.0356

## Recursos

**mt29cam020** kg Cola celulósica, soluble en agua, para papeles pintados
Datos técnicos: Coste energético 0.291 MJ; Emisión de CO2 0.014 kg; Código LER 17 09 04; Masa del elemento 1 kg; Volumen 0.000667 m3
Residuos:
- embalaje: re170203 Plástico. (componente de residuo); rendimiento 0.003 kg; Código LER 17 02 03; Masa del elemento 1 kg; Volumen 0.001667 m3

**mt29pap010e** m² Papel de vinilo expandido, de 270 g/m², para revestimiento de paramentos verticales interiores
Datos técnicos: Coste energético 0.146 MJ; Emisión de CO2 0.230 kg; Código LER 20 01 01; Masa del elemento 0.27 kg; Volumen 0.00036 m3
