# Remate de peldaño con revestimiento flexible o textil, mediante perfil preformado con banda intercambiable de PVC

- Propiedad del archivo: CYPE Ingenieros S.A.
- Formato: FIEBDC-3/2016
- Programa: Generador de precios de la construcción. CYPE Ingenieros, S.A.
- Fecha: 29/10/2024
- Ámbito geográfico: Honduras
- Divisa: HNL
- Costes indirectos: 3 %
- Gastos generales: 13 %
- Beneficio industrial: 6 %
- IVA: 15 %

## R Revestimientos

### RE Escaleras

#### REA Remates de peldaño

**REA021** m Remate de peldaño con revestimiento flexible o textil, mediante perfil preformado con banda intercambiable de PVC.
Formación de remate de peldaño con revestimiento flexible o textil, mediante perfil en L perforado de aluminio anodizado, de 39 mm de anchura y 12 mm de altura, color plata, con banda intercambiable de PVC con muescas antideslizantes y agujeros avellanados. Incluso limpieza y preparación de la superficie soporte, replanteo y fijación del perfil oculta por debajo de la banda, realizada con tornillos de acero.
Incluye: Limpieza y preparación de la superficie soporte. Replanteo. Corte, colocación y fijación del perfil. Colocación de la banda intercambiable.
Criterio de medición de proyecto: Longitud medida según documentación gráfica de Proyecto.
Criterio de medición de obra: Se medirá la longitud realmente ejecutada según especificaciones de Proyecto.

| Código | Ud | Descripción | Rendimiento | Precio | Importe |
|---|---|---|---|---|---|
| mt18rpe040a | m | Perfil en L perforado de aluminio anodizado, de 39 mm de anchura y 12 mm de altura, color plata, con banda intercambiable de PVC con muescas antideslizantes y agujeros avellanados, para remate de peldaño con revestimiento flexible o textil; incluso accesorios de fijación. (material) | 1.05 | 345.67 | 362.954 |
| mo023 | h | Colocador de pisos. (mano de obra) | 0.064 | 115.52 | 7.393 |
| % | % | Herramienta menor | 2 % | 370.347 | 7.407 |
|  |  | Costes directos |  |  | 377.754 |

Residuos:
- colocación: mt18rpe040a; factor de residuo 0.024

## Recursos

**mt18rpe040a** m Perfil en L perforado de aluminio anodizado
Datos técnicos: Coste energético 69.355 MJ; Emisión de CO2 5.222 kg; Código LER 17 04 02; Masa del elemento 0.6 kg; Volumen 0.0004 m3
Residuos:
- embalaje: re170203 Plástico. (componente de residuo); rendimiento 0.008 kg; Código LER 17 02 03; Masa del elemento 1 kg; Volumen 0.001667 m3
