# Revestimiento de corcho, sobre paramento interior

- Propiedad del archivo: CYPE Ingenieros S.A.
- Formato: FIEBDC-3/2016
- Programa: Generador de precios de la construcción. CYPE Ingenieros, S.A.
- Fecha: 05/04/2024
- Ámbito geográfico: Honduras
- Divisa: HNL
- Costes indirectos: 3 %
- Gastos generales: 13 %
- Beneficio industrial: 6 %
- IVA: 15 %

## R Revestimientos

### RK Pinturas, morteros y revestimientos para aislamiento térmico y acústico

#### RKC Revestimiento de corcho

**RKC020** m² Revestimiento de corcho, sobre paramento interior.
Revestimiento de corcho de granulometría comprendida entre 0,1 y 0,4 mm, color a elegir, aplicado en dos manos, de 2,3 mm de espesor total, aplicado mecánicamente, sobre paramento interior de paneles de madera, vertical, de hasta 3 m de altura.
Criterio de valoración económica: El precio incluye la protección de los elementos del entorno que puedan verse afectados durante los trabajos y la resolución de puntos singulares.
Incluye: Preparación de la superficie soporte. Preparación del revestimiento. Aplicación del revestimiento.
Criterio de medición de proyecto: Superficie medida según documentación gráfica de Proyecto, deduciendo el 50% de los huecos entre 2 y 4 m² y el 100% de los huecos mayores de 4 m², añadiendo a cambio, en estos últimos, la superficie de la parte interior del hueco, correspondiente al desarrollo de jambas y dinteles. En los huecos que no se deduzcan, o que se deduzcan parcialmente, están incluidos los trabajos de realizar la superficie interior del hueco.
Criterio de medición de obra: Se medirá la superficie realmente ejecutada según especificaciones de Proyecto, deduciendo el 50% de los huecos entre 2 y 4 m² y el 100% de los huecos mayores de 4 m², añadiendo a cambio, en estos últimos, la superficie de la parte interior del hueco, correspondiente al desarrollo de jambas y dinteles. En los huecos que no se deduzcan, o que se deduzcan parcialmente, están incluidos los trabajos de realizar la superficie interior del hueco.

| Código | Ud | Descripción | Rendimiento | Precio | Importe |
|---|---|---|---|---|---|
| mt28rsu020bC | kg | Revestimiento de corcho de granulometría comprendida entre 0,1 y 0,4 mm, para uso en interiores o en exteriores, color a elegir, a base de corcho, resinas y pigmentos inorgánicos, conductividad térmica 0,059 W/(mK), densidad 800 kg/m³, transpirable, hidrorrepelente, con resistencia a los rayos UV, a las altas temperaturas y a la intemperie. (material) | 2 | 235.99 | 471.980 |
| mq06pym010 | h | Mezcladora-bombeadora para morteros y yesos proyectados, de 3 m³/h. (maquinaria) | 0.255 | 188.39 | 48.039 |
| mo039 | h | Revocador. (mano de obra) | 0.409 | 114.04 | 46.642 |
| mo111 | h | Peón especializado revocador. (mano de obra) | 0.079 | 84.82 | 6.701 |
| % | % | Herramienta menor | 2 % | 573.362 | 11.467 |
|  |  | Costes directos |  |  | 584.829 |

Residuos:
- colocación: mt28rsu020bC; factor de residuo 0.007

## Recursos

**mt28rsu020bC** kg Revestimiento de corcho de granulometría comprendida entre 0,1 y 0,4 mm
Datos técnicos: Coste energético 67.560 MJ; Emisión de CO2 -1.720 kg; Código LER 17 02 01; Masa del elemento 1 kg; Volumen 0.000909 m3
