# Hidrófugo transparente para pavimentos

- Propiedad del archivo: CYPE Ingenieros S.A.
- Formato: FIEBDC-3/2016
- Programa: Generador de precios de la construcción. CYPE Ingenieros, S.A.
- Fecha: 29/10/2024
- Ámbito geográfico: Honduras
- Divisa: HNL
- Costes indirectos: 3 %
- Gastos generales: 13 %
- Beneficio industrial: 6 %
- IVA: 15 %

## R Revestimientos

### RL Tratamientos superficiales de protección

#### RLH Hidrófugos

**RLH020** m² Hidrófugo transparente para pavimentos.
Aplicación de tratamiento superficial de protección hidrófuga para pavimentos de concreto, mediante impregnación hidrófuga incolora, a base de polímeros orgánicos en dispersión acuosa, aplicada en una mano (rendimiento: 0,2 kg/m²). Incluso limpieza de la superficie soporte.
Incluye: Limpieza general del paramento soporte. Aplicación de la mano de hidrofugante.
Criterio de medición de proyecto: Superficie medida según documentación gráfica de Proyecto, con el mismo criterio que el soporte base.
Criterio de medición de obra: Se medirá la superficie realmente ejecutada según especificaciones de Proyecto, con el mismo criterio que el soporte base.

| Código | Ud | Descripción | Rendimiento | Precio | Importe |
|---|---|---|---|---|---|
| mt18tss010a | kg | Impregnación hidrófuga incolora, a base de polímeros orgánicos en dispersión acuosa, repelente del agua y la suciedad, para aplicación sobre superficies de concreto o piedra natural. (material) | 0.2 | 472.24 | 94.448 |
| mo038 | h | Pintor. (mano de obra) | 0.216 | 115.52 | 24.952 |
| % | % | Herramienta menor | 2 % | 119.400 | 2.388 |
|  |  | Costes directos |  |  | 121.788 |
