# Esmalte sobre tubería de acero negro

- Propiedad del archivo: CYPE Ingenieros S.A.
- Formato: FIEBDC-3/2016
- Programa: Generador de precios de la construcción. CYPE Ingenieros, S.A.
- Fecha: 29/10/2024
- Ámbito geográfico: Honduras
- Divisa: HNL
- Costes indirectos: 3 %
- Gastos generales: 13 %
- Beneficio industrial: 6 %
- IVA: 15 %

## R Revestimientos

### RN Pinturas sobre soporte metálico

#### RNS Especiales

**RNS040** m Esmalte sobre tubería de acero negro.
Aplicación manual de dos manos de esmalte sintético a base de resinas alquídicas, color verde RAL 6032, acabado brillante; previa aplicación de una mano de imprimación sintética antioxidante, a base de resinas alquídicas, color gris, acabado mate, sobre tubería interior de acero negro de 1" de diámetro nominal interior.
Incluye: Preparación y limpieza de la superficie soporte. Aplicación de la mano de imprimación. Aplicación de dos manos de acabado.
Criterio de medición de proyecto: Longitud medida según documentación gráfica de Proyecto.
Criterio de medición de obra: Se medirá la longitud realmente ejecutada según especificaciones de Proyecto.

| Código | Ud | Descripción | Rendimiento | Precio | Importe |
|---|---|---|---|---|---|
| mt27pfi203a | l | Imprimación sintética antioxidante de secado rápido, color gris, acabado mate, a base de resinas alquídicas, pigmentos orgánicos, pigmentos inorgánicos, pigmentos antioxidantes y disolvente formulado a base de una mezcla de hidrocarburos, de alta resistencia a la corrosión, para aplicar con brocha, rodillo o pistola sobre superficies metálicas. (material) | 0.009 | 286.92 | 2.582 |
| mt27ess201b | l | Esmalte sintético, para interior, color verde RAL 6032, acabado brillante, a base de resinas alquídicas, pigmentos orgánicos, pigmentos inorgánicos, pigmentos antioxidantes y disolvente formulado a base de una mezcla de hidrocarburos alifáticos, de alta resistencia a la corrosión, para aplicar con brocha, rodillo o pistola sobre superficies metálicas. (material) | 0.013 | 481.58 | 6.261 |
| mo038 | h | Pintor. (mano de obra) | 0.075 | 115.52 | 8.664 |
| mo076 | h | Ayudante de pintor. (mano de obra) | 0.041 | 86.35 | 3.540 |
| % | % | Herramienta menor | 2 % | 21.047 | 0.421 |
|  |  | Costes directos |  |  | 21.468 |

Residuos:
- colocación: mt27ess201b; factor de residuo 0.0275

## Recursos

**mt27ess201b** l Esmalte sintético
Datos técnicos: Coste energético 46.907 MJ; Emisión de CO2 2.476 kg; Código LER 08 01 11; Masa del elemento 1.05 kg; Volumen 0.001167 m3
Residuos:
- embalaje: re150104 Envases metálicos. (componente de residuo); rendimiento 0.057 kg; Código LER 15 01 04; Masa del elemento 1 kg; Volumen 0.001667 m3
