# Enfoscado de cemento sobre paramento interior

- Propiedad del archivo: CYPE Ingenieros S.A.
- Formato: FIEBDC-3/2016
- Programa: Generador de precios de la construcción. CYPE Ingenieros, S.A.
- Fecha: 05/04/2024
- Ámbito geográfico: Honduras
- Divisa: HNL
- Costes indirectos: 3 %
- Gastos generales: 13 %
- Beneficio industrial: 6 %
- IVA: 15 %

## R Revestimientos

### RP Revestimientos tradicionales

#### RPE Enfoscados

**RPE005** m² Enfoscado de cemento sobre paramento interior.
Formación de revestimiento continuo de mortero de cemento, resistencia a compresión de 1,5 a 5 N/mm², a buena vista, de 15 mm de espesor, aplicado sobre un paramento vertical interior hasta 3 m de altura, acabado superficial rugoso, para servir de base a un posterior revestimiento. Incluso, formación de juntas, rincones, maestras con separación entre ellas no superior a tres metros, aristas, mochetas, jambas, dinteles, remates en los encuentros con paramentos, revestimientos u otros elementos recibidos en su superficie.
Incluye: Despiece de paños de trabajo. Realización de maestras. Aplicación del mortero. Realización de juntas y encuentros. Acabado superficial. Curado del mortero.
Criterio de medición de proyecto: Superficie medida según documentación gráfica de Proyecto, sin deducir huecos menores de 4 m² y deduciendo, en los huecos de superficie mayor de 4 m², el exceso sobre 4 m².
Criterio de medición de obra: Se medirá la superficie realmente ejecutada según especificaciones de Proyecto, deduciendo, en los huecos de superficie mayor de 4 m², el exceso sobre 4 m².

| Código | Ud | Descripción | Rendimiento | Precio | Importe |
|---|---|---|---|---|---|
| mt08aaa010a | m³ | Agua. (material) | 0.005 | 38.17 | 0.191 |
| mt28mif010a | t | Mortero industrial para revoque y enlucido de uso corriente, de cemento, resistencia a compresión de 1,5 a 5 N/mm², suministrado en sacos. (material) | 0.028 | 1326.55 | 37.143 |
| mq06hor010 | h | Mezcladora de concreto eléctrica con una capacidad de amasado de 160 l. (maquinaria) | 0.006 | 76.31 | 0.458 |
| mo020 | h | Albañil. (mano de obra) | 0.465 | 114.04 | 53.029 |
| mo113 | h | Peón de albañilería. (mano de obra) | 0.329 | 82.13 | 27.021 |
| % | % | Herramienta menor | 2 % | 117.842 | 2.357 |
|  |  | Costes directos |  |  | 120.199 |

Residuos:
- colocación: mt28mif010a; factor de residuo 0.0148368

## Recursos

**mt08aaa010a** m³ Agua
Datos técnicos: Coste energético 60.000 MJ; Emisión de CO2 30.000 kg

**mt28mif010a** t Mortero industrial para revoque y enlucido de uso corriente
Datos técnicos: Coste energético 3345.875 MJ; Emisión de CO2 259.248 kg; Código LER 17 01 01; Masa del elemento 1000 kg; Volumen 0.666667 m3
Residuos:
- embalaje: re150101 Envases de papel y cartón. (componente de residuo); rendimiento 10.88 kg; Código LER 15 01 01; Masa del elemento 1 kg; Volumen 0.001333 m3
