# Pavimento continuo interior decorativo de terrazo "in situ", con mortero a base de resina epoxi

- Propiedad del archivo: CYPE Ingenieros S.A.
- Formato: FIEBDC-3/2016
- Programa: Generador de precios de la construcción. CYPE Ingenieros, S.A.
- Fecha: 29/10/2024
- Ámbito geográfico: Honduras
- Divisa: HNL
- Costes indirectos: 3 %
- Gastos generales: 13 %
- Beneficio industrial: 6 %
- IVA: 15 %

## R Revestimientos

### RS Pisos

#### RSC De terrazo

**RSC100** m² Pavimento continuo interior decorativo de terrazo "in situ", con mortero a base de resina epoxi.
Pavimento continuo interior decorativo de terrazo "in situ", de 8 mm de espesor, resistencia al deslizamiento media, realizado sobre superficie soporte de mortero de cemento o de concreto. IMPRIMACIÓN: imprimación epoxi de dos componentes, sin disolventes, aplicada con rodillo, 0,5 kg/m². CAPA DE MORTERO: mortero epoxi de dos componentes, a base de resinas epoxi, cargas minerales y agregado de mármol, de granulometría comprendida entre 3 y 8 mm, aplicado con plana, 31,75 kg/m². CAPA DE SELLADO: sellador, a base de polímeros elastoméricos, transparente, aplicado con abrillantadora, 0,15 l/m².
Criterio de valoración económica: El precio no incluye la superficie soporte ni la ejecución de las juntas.
Incluye: Replanteo y marcado de niveles. Aplicación de la capa de imprimación. Preparación del mortero. Fundido y extendido de la capa de mortero. Desbastado o rebaje. Planificado o pulido basto. Afinado. Lavado del piso. Aplicación de la capa de sellado. Limpieza final de la superficie acabada.
Criterio de medición de proyecto: Superficie medida en proyección horizontal, según documentación gráfica de Proyecto.
Criterio de medición de obra: Se medirá, en proyección horizontal, la superficie realmente ejecutada según especificaciones de Proyecto.

| Código | Ud | Descripción | Rendimiento | Precio | Importe |
|---|---|---|---|---|---|
| mt28mct010a | kg | Imprimación epoxi de dos componentes, sin disolventes, para mejorar la adherencia de los soportes de mortero de cemento y de concreto, para aplicar con rodillo. (material) | 0.5 | 428.94 | 214.470 |
| mt28mct020a | kg | Mortero epoxi de dos componentes, a base de resinas epoxi, cargas minerales y agregado de mármol, de granulometría comprendida entre 3 y 8 mm, para pavimentos continuos de terrazo "in situ", para aplicar con plana. (material) | 31.75 | 108.54 | 3446.145 |
| mt28mct040a | l | Sellador, a base de polímeros elastoméricos, transparente, con resistencia al deslizamiento media, para pavimentos continuos de terrazo "in situ", para aplicar con abrillantadora. (material) | 0.15 | 1123.13 | 168.470 |
| mq08war151 | h | Pulidora de alta velocidad para pavimentos de terrazo "in situ", compuesta por platos giratorios a los que se acoplan una serie de muelas abrasivas diamantadas. (maquinaria) | 0.464 | 92.04 | 42.707 |
| mq08war156 | h | Abrillantadora de alta velocidad para pavimentos de terrazo "in situ", con plato de esponja sintética. (maquinaria) | 0.348 | 166.34 | 57.886 |
| mo020 | h | Albañil. (mano de obra) | 0.911 | 115.52 | 105.239 |
| mo113 | h | Peón de albañilería. (mano de obra) | 0.521 | 83.2 | 43.347 |
| mo037 | h | Pulidor de pavimentos. (mano de obra) | 0.521 | 115.52 | 60.186 |
| mo075 | h | Ayudante de pulidor de pavimentos. (mano de obra) | 0.39 | 86.35 | 33.677 |
| % | % | Herramienta menor | 2 % | 4172.127 | 83.443 |
|  |  | Costes directos |  |  | 4255.570 |

Residuos:
- colocación: mt28mct010a; factor de residuo 0.03
- colocación: mt28mct020a; factor de residuo 0.051245

## Recursos

**mt28mct010a** kg Imprimación epoxi de dos componentes
Datos técnicos: Coste energético 75.527 MJ; Emisión de CO2 2.872 kg; Código LER 17 09 04; Masa del elemento 1 kg; Volumen 0.000667 m3
Residuos:
- embalaje: re170203 Plástico. (componente de residuo); rendimiento 0.003 kg; Código LER 17 02 03; Masa del elemento 1 kg; Volumen 0.001667 m3

**mt28mct020a** kg Mortero epoxi de dos componentes
Datos técnicos: Coste energético 15.053 MJ; Emisión de CO2 0.575 kg; Código LER 17 09 04; Masa del elemento 1 kg; Volumen 0.000667 m3
Residuos:
- embalaje: re170203 Plástico; rendimiento 0.003 kg
