# Zócalo laminado

- Propiedad del archivo: CYPE Ingenieros S.A.
- Formato: FIEBDC-3/2016
- Programa: Generador de precios de la construcción. CYPE Ingenieros, S.A.
- Fecha: 29/10/2024
- Ámbito geográfico: Honduras
- Divisa: HNL
- Costes indirectos: 3 %
- Gastos generales: 13 %
- Beneficio industrial: 6 %
- IVA: 15 %

## R Revestimientos

### RS Pisos

#### RSL Laminados

**RSL020** m Zócalo laminado.
Zócalo de MDF, de 58x12 mm, recubierto con una lámina plástica de imitación de madera, color a elegir, fijado al paramento mediante clavos. Incluso cera de relleno para el sellado de orificios.
Incluye: Replanteo. Corte de las piezas. Fijación de las piezas sobre el paramento. Sellado de orificios. Resolución de esquinas y encuentros.
Criterio de medición de proyecto: Longitud medida según documentación gráfica de Proyecto, sin incluir huecos de puertas. No se ha incrementado la medición por roturas y recortes, ya que en la descomposición se ha considerado un 5% más de piezas.
Criterio de medición de obra: Se medirá la longitud realmente ejecutada según especificaciones de Proyecto.

| Código | Ud | Descripción | Rendimiento | Precio | Importe |
|---|---|---|---|---|---|
| mt18rma040b | m | Zócalo de MDF, de 58x12 mm, recubierto con una lámina plástica de imitación de madera, color a elegir, y resistencia a la abrasión AC3. (material) | 1.05 | 91.77 | 96.359 |
| mt18mva150a | Ud | Clavo de acero galvanizado con cabeza perdida, de 1,4 mm de diámetro y 25 mm de longitud. (material) | 2.5 | 0.61 | 1.525 |
| mt22www080 | kg | Cera de relleno, para tapar defectos superficiales de la madera. (material) | 0.008 | 1792.42 | 14.339 |
| mo028 | h | Instalador de pisos laminados. (mano de obra) | 0.156 | 115.52 | 18.021 |
| % | % | Herramienta menor | 2 % | 130.244 | 2.605 |
|  |  | Costes directos |  |  | 132.849 |

Residuos:
- colocación: mt18rma040b; factor de residuo 0.0130216

## Recursos

**mt18rma040b** m Zócalo de MDF, de 58x12 mm
Datos técnicos: Coste energético 63.101 MJ; Emisión de CO2 -0.851 kg; Código LER 17 02 01; Masa del elemento 0.463 kg; Volumen 0.000421 m3
Residuos:
- embalaje: re170203 Plástico. (componente de residuo); rendimiento 0.002 kg; Código LER 17 02 03; Masa del elemento 1 kg; Volumen 0.001667 m3
