# Eliminación de capa de pintura en paramento interior

- Propiedad del archivo: CYPE Ingenieros S.A.
- Formato: FIEBDC-3/2016
- Programa: Generador de precios de la construcción. CYPE Ingenieros, S.A.
- Fecha: 05/04/2024
- Ámbito geográfico: Honduras
- Divisa: HNL
- Costes indirectos: 3 %
- Gastos generales: 13 %
- Beneficio industrial: 6 %
- IVA: 15 %

## R Revestimientos

### RY Preparaciones, protecciones, reparaciones y refuerzos de revestimientos

#### RYP Preparaciones

**RYP030** m² Eliminación de capa de pintura en paramento interior.
Eliminación de capa de pintura pintura plástica, acabado gotelé, aplicada sobre revoltón, con medios mecánicos, mediante lijadora.
Incluye: Protección de los elementos del entorno que puedan verse afectados durante los trabajos. Eliminación de la capa de pintura. Retirada y acopio de los restos generados. Carga de los restos generados sobre camión o contenedor.
Criterio de medición de proyecto: Superficie medida según documentación gráfica de Proyecto.
Criterio de medición de obra: Se medirá la superficie realmente ejecutada según especificaciones de Proyecto.

| Código | Ud | Descripción | Rendimiento | Precio | Importe |
|---|---|---|---|---|---|
| mo076 | h | Ayudante de pintor. (mano de obra) | 0.098 | 85.25 | 8.355 |
| % | % | Herramienta menor | 2 % | 8.355 | 0.167 |
|  |  | Costes directos |  |  | 8.522 |

Residuos:
- demolición: ruo080111 Residuos de pintura y barniz que contienen disolventes orgánicos u otras sustancias peligrosas. (componente de residuo); rendimiento 0.9 kg; Código LER 08 01 11; Masa del elemento 1 kg; Volumen 0.001111 m3
