# Rehabilitación de revestimiento exterior de fachada de lámina metálica

- Propiedad del archivo: CYPE Ingenieros S.A.
- Formato: FIEBDC-3/2016
- Programa: Generador de precios de la construcción. CYPE Ingenieros, S.A.
- Fecha: 05/04/2024
- Ámbito geográfico: Honduras
- Divisa: HNL
- Costes indirectos: 3 %
- Gastos generales: 13 %
- Beneficio industrial: 6 %
- IVA: 15 %

## R Revestimientos

### RY Preparaciones, protecciones, reparaciones y refuerzos de revestimientos

#### RYY Reparaciones

**RYY070** m² Rehabilitación de revestimiento exterior de fachada de lámina metálica.
Rehabilitación de revestimiento exterior de fachada de lámina metálica, mediante la aplicación manual de dos manos de revestimiento elástico anticorrosivo a base de copolímeros acrílicos en dispersión acuosa, color blanco, acabado mate, textura lisa, (rendimiento: 0,25 l/m² cada mano), previa aplicación de una mano de revestimiento elástico anticorrosivo a base de copolímeros acrílicos en dispersión acuosa, color blanco, acabado mate, textura lisa, (rendimiento: 0,25 l/m²). Incluso detergente alcalino, para eliminar los restos de suciedad, solución de ácido clorhídrico diluido en diez partes de agua, para eliminar las manchas de óxido presentes en la superficie soporte y decapante universal de alta eficiencia, para eliminar la capa de pintura en mal estado.
Incluye: Preparación y limpieza del soporte. Aplicación de la mano de fondo. Aplicación de dos manos de acabado.
Criterio de medición de proyecto: Superficie resultante del desarrollo de las láminas metálicas que componen el revestimiento exterior de fachada, según documentación gráfica de Proyecto.
Criterio de medición de obra: Se medirá la superficie realmente ejecutada según especificaciones de Proyecto, resultante del desarrollo de las láminas metálicas que componen el revestimiento exterior de fachada.

| Código | Ud | Descripción | Rendimiento | Precio | Importe |
|---|---|---|---|---|---|
| mt27tth030a | l | Detergente alcalino, incoloro. (material) | 0.25 | 289.65 | 72.413 |
| mt27pfj120 | l | Solución de ácido clorhídrico diluido en diez partes de agua. (material) | 0.15 | 153.67 | 23.051 |
| mt27pfj201a | l | Decapante universal de alta eficiencia, a base de disolventes orgánicos, para aplicar con brocha o rodillo. (material) | 0.5 | 485.84 | 242.920 |
| mt27pir090a | l | Revestimiento elástico anticorrosivo, color blanco, acabado mate, textura lisa, a base de copolímeros acrílicos en dispersión acuosa, dióxido de titanio, pigmentos extendedores seleccionados y pigmentos anticorrosivos, exenta de plomo y de cromatos, antimoho y antiverdín, autolimpiable y con resistencia a los rayos UV, para aplicar con pistola. (material) | 0.75 | 432.27 | 324.203 |
| mq08lch020c | h | Equipo de chorro de agua a presión, con adaptador para lanza de agua. (maquinaria) | 0.227 | 133.96 | 30.409 |
| mq07ple010bg | Ud | Alquiler diario de cesta elevadora de brazo articulado, motor diésel, de 16 m de altura máxima de trabajo, incluso mantenimiento y seguro de responsabilidad civil. (maquinaria) | 0.012 | 2854.22 | 34.251 |
| mo038 | h | Pintor. (mano de obra) | 1.762 | 114.04 | 200.938 |
| mo076 | h | Ayudante de pintor. (mano de obra) | 1.762 | 85.25 | 150.211 |
| % | % | Herramienta menor | 2 % | 1078.396 | 21.568 |
|  |  | Costes directos |  |  | 1099.964 |

Residuos:
- colocación: mt27tth030a Detergente alcalino, incoloro; factor de residuo 0.02
- colocación: mt27pfj120 Solución de ácido clorhídrico diluido en diez partes de agua; factor de residuo 0.014
- colocación: mt27pfj201a Decapante universal de alta eficiencia, a base de disolventes orgánicos, para aplicar con brocha o rodillo; factor de residuo 0.0275
- colocación: mt27pir090a; factor de residuo 0.0275

## Recursos

**mt27tth030a** l Detergente alcalino, incoloro
Datos técnicos: Coste energético 19.868 MJ; Emisión de CO2 1.087 kg; Código LER 06 01 02; Masa del elemento 1.048 kg; Volumen 0.001048 m3
Residuos:
- embalaje: re170203 Plástico. (componente de residuo); rendimiento 0.032 kg; Código LER 17 02 03; Masa del elemento 1 kg; Volumen 0.001667 m3

**mt27pfj120** l Solución de ácido clorhídrico diluido en diez partes de agua
Datos técnicos: Coste energético 2.026 MJ; Emisión de CO2 0.136 kg; Código LER 06 01 06; Masa del elemento 1.049 kg; Volumen 0.001049 m3
Residuos:
- embalaje: re170203 Plástico; rendimiento 0.003 kg

**mt27pfj201a** l Decapante universal de alta eficiencia, a base de disolventes orgánicos, para aplicar con brocha o rodillo
Datos técnicos: Coste energético 106.560 MJ; Emisión de CO2 15.717 kg; Código LER 08 01 21; Masa del elemento 1.06 kg; Volumen 0.001178 m3
Residuos:
- embalaje: re150104 Envases metálicos. (componente de residuo); rendimiento 0.057 kg; Código LER 15 01 04; Masa del elemento 1 kg; Volumen 0.001667 m3

**mt27pir090a** l Revestimiento elástico anticorrosivo
Datos técnicos: Coste energético 24.693 MJ; Emisión de CO2 1.259 kg; Código LER 08 01 11; Masa del elemento 1.3 kg; Volumen 0.001444 m3
Residuos:
- embalaje: re170203 Plástico; rendimiento 0.032 kg
