# Rehabilitación de revestimiento exterior de fachada de lámina metálica

- Propiedad del archivo: CYPE Ingenieros S.A.
- Formato: FIEBDC-3/2016
- Programa: Generador de precios de la construcción. CYPE Ingenieros, S.A.
- Fecha: 05/04/2024
- Ámbito geográfico: Honduras
- Divisa: HNL
- Costes indirectos: 3 %
- Gastos generales: 13 %
- Beneficio industrial: 6 %
- IVA: 15 %

## R Revestimientos

### RY Preparaciones, protecciones, reparaciones y refuerzos de revestimientos

#### RYY Reparaciones

**RYY070** m² Rehabilitación de revestimiento exterior de fachada de lámina metálica.
Rehabilitación de revestimiento exterior de fachada de lámina metálica, mediante la aplicación manual de dos manos de revestimiento elástico anticorrosivo a base de copolímeros acrílicos en dispersión acuosa, color a elegir, acabado satinado, textura lisa, (rendimiento: 0,2 l/m² cada mano). Incluso detergente alcalino, para eliminar los restos de suciedad.
Incluye: Preparación y limpieza del soporte. Aplicación de dos manos de acabado.
Criterio de medición de proyecto: Superficie resultante del desarrollo de las láminas metálicas que componen el revestimiento exterior de fachada, según documentación gráfica de Proyecto.
Criterio de medición de obra: Se medirá la superficie realmente ejecutada según especificaciones de Proyecto, resultante del desarrollo de las láminas metálicas que componen el revestimiento exterior de fachada.

| Código | Ud | Descripción | Rendimiento | Precio | Importe |
|---|---|---|---|---|---|
| mt27tth030a | l | Detergente alcalino, incoloro. (material) | 0.333 | 289.65 | 96.453 |
| mt27pir095b | l | Revestimiento elástico anticorrosivo, color a elegir, acabado satinado, textura lisa, a base de copolímeros acrílicos en dispersión acuosa, dióxido de titanio, pigmentos extendedores seleccionados y pigmentos anticorrosivos, exenta de plomo y de cromatos, antimoho y antiverdín, autolimpiable y con resistencia a los rayos UV, para aplicar con brocha, rodillo o pistola. (material) | 0.4 | 640.95 | 256.380 |
| mq08lch020c | h | Equipo de chorro de agua a presión, con adaptador para lanza de agua. (maquinaria) | 0.227 | 133.96 | 30.409 |
| mq07ple010bg | Ud | Alquiler diario de cesta elevadora de brazo articulado, motor diésel, de 16 m de altura máxima de trabajo, incluso mantenimiento y seguro de responsabilidad civil. (maquinaria) | 0.012 | 2854.22 | 34.251 |
| mo038 | h | Pintor. (mano de obra) | 0.746 | 114.04 | 85.074 |
| mo076 | h | Ayudante de pintor. (mano de obra) | 0.746 | 85.25 | 63.597 |
| % | % | Herramienta menor | 2 % | 566.164 | 11.323 |
|  |  | Costes directos |  |  | 577.487 |

Residuos:
- colocación: mt27tth030a Detergente alcalino, incoloro; factor de residuo 0.02
- colocación: mt27pir095b; factor de residuo 0.0275

## Recursos

**mt27tth030a** l Detergente alcalino, incoloro
Datos técnicos: Coste energético 19.868 MJ; Emisión de CO2 1.087 kg; Código LER 06 01 02; Masa del elemento 1.048 kg; Volumen 0.001048 m3
Residuos:
- embalaje: re170203 Plástico. (componente de residuo); rendimiento 0.032 kg; Código LER 17 02 03; Masa del elemento 1 kg; Volumen 0.001667 m3

**mt27pir095b** l Revestimiento elástico anticorrosivo
Datos técnicos: Coste energético 23.032 MJ; Emisión de CO2 1.174 kg; Código LER 08 01 11; Masa del elemento 1.2 kg; Volumen 0.001333 m3
Residuos:
- embalaje: re170203 Plástico; rendimiento 0.032 kg
