# Bañera de hierro fundido "ROCA"

- Propiedad del archivo: CYPE Ingenieros S.A.
- Formato: FIEBDC-3/2016
- Programa: Generador de precios de la construcción. CYPE Ingenieros, S.A.
- Fecha: 05/04/2024
- Ámbito geográfico: Honduras
- Divisa: HNL
- Costes indirectos: 3 %
- Gastos generales: 13 %
- Beneficio industrial: 6 %
- IVA: 15 %

## S Señalización y equipamiento

### SA Loza sanitaria

#### SAB Bañeras

**SAB030** Ud Bañera de hierro fundido "ROCA".
Bañera rectangular de hierro fundido, modelo Continental "ROCA", color Blanco, de 1700x700x370 mm, con fondo antideslizante, equipada con grifería monomando mural para baño/ducha, con cartucho cerámico, acabado cromado, modelo Thesis. Incluso silicona para sellado de juntas.
Incluye: Replanteo. Colocación y fijación del aparato. Montaje del desagüe. Conexión a la red de desagüe. Montaje de la grifería. Conexión a las redes de agua fría y caliente. Comprobación de su correcto funcionamiento. Sellado de juntas.
Criterio de medición de proyecto: Número de unidades previstas, según documentación gráfica de Proyecto.
Criterio de medición de obra: Se medirá el número de unidades realmente colocadas según especificaciones de Proyecto.

| Código | Ud | Descripción | Rendimiento | Precio | Importe |
|---|---|---|---|---|---|
| mt30bhr005a | Ud | Bañera rectangular de hierro fundido, modelo Continental "ROCA", color Blanco, de 1700x700x370 mm, con fondo antideslizante. (material) | 1 | 24267.37 | 24267.370 |
| mt31gmo024a | Ud | Grifería monomando mural para baño/ducha, con cartucho cerámico, acabado cromado, modelo Thesis "ROCA", compuesta de mezclador de baño/ducha con caño y soporte de ducha integrado, inversor automático baño/ducha y equipo de ducha formado por mango de ducha y flexible de 1,70 m de latón cromado. (material) | 1 | 14580.6 | 14580.600 |
| mt30dba020 | Ud | Desagüe automático de latón-cobre para bañera, acabado cromado. (material) | 1 | 4543.56 | 4543.560 |
| mt30www005 | Ud | Cartucho de 300 ml de silicona ácida monocomponente, fungicida, para sellado de juntas en ambientes húmedos. (material) | 0.036 | 270.28 | 9.730 |
| mo008 | h | Fontanero. (mano de obra) | 1.489 | 117.18 | 174.481 |
| % | % | Herramienta menor | 2 % | 43575.741 | 871.515 |
|  |  | Costes directos |  |  | 44447.256 |

Residuos:
- colocación: mt30www005 Cartucho de 300 ml de silicona ácida monocomponente, fungicida, para sellado de juntas en ambientes húmedos; factor de residuo 0.06

## Recursos

**mt30bhr005a** Ud Bañera rectangular de hierro fundido
Datos técnicos: Coste energético 2400.796 MJ; Emisión de CO2 152.679 kg
Residuos:
- embalaje: re150101 Envases de papel y cartón. (componente de residuo); rendimiento 3.752 kg; Código LER 15 01 01; Masa del elemento 1 kg; Volumen 0.001333 m3

**mt31gmo024a** Ud Grifería monomando mural para baño/ducha
Datos técnicos: Coste energético 492.006 MJ; Emisión de CO2 33.113 kg
Residuos:
- embalaje: re150101 Envases de papel y cartón; rendimiento 0.086 kg

**mt30www005** Ud Cartucho de 300 ml de silicona ácida monocomponente, fungicida, para sellado de juntas en ambientes húmedos
Datos técnicos: Coste energético 87.088 MJ; Emisión de CO2 3.667 kg; Código LER 17 09 04; Masa del elemento 0.45 kg; Volumen 0.0003 m3
Residuos:
- embalaje: re170203 Plástico. (componente de residuo); rendimiento 0.1 kg; Código LER 17 02 03; Masa del elemento 1 kg; Volumen 0.001667 m3
