# Bastidor empotrado para inodoro suspendido

- Propiedad del archivo: CYPE Ingenieros S.A.
- Formato: FIEBDC-3/2016
- Programa: Generador de precios de la construcción. CYPE Ingenieros, S.A.
- Fecha: 05/04/2024
- Ámbito geográfico: Honduras
- Divisa: HNL
- Costes indirectos: 3 %
- Gastos generales: 13 %
- Beneficio industrial: 6 %
- IVA: 15 %

## S Señalización y equipamiento

### SA Loza sanitaria

#### SAI Inodoros

**SAI100** Ud Bastidor empotrado para inodoro suspendido.
Bastidor premontado de acero galvanizado, para inodoro o bidé suspendidos, probado para una carga de 400 kg, con fijaciones y soporte regulable en altura. Instalación empotrada en muro de mampostería.
Incluye: Replanteo. Colocación y fijación.
Criterio de medición de proyecto: Número de unidades previstas, según documentación gráfica de Proyecto.
Criterio de medición de obra: Se medirá el número de unidades realmente colocadas según especificaciones de Proyecto.

| Código | Ud | Descripción | Rendimiento | Precio | Importe |
|---|---|---|---|---|---|
| mt30oli083a | Ud | Bastidor premontado de acero galvanizado, para inodoro o bidé suspendidos, probado para una carga de 400 kg, con fijaciones y soporte regulable en altura, para empotrar en muro de mampostería. (material) | 1 | 2665.39 | 2665.390 |
| mo008 | h | Fontanero. (mano de obra) | 0.248 | 117.18 | 29.061 |
| % | % | Herramienta menor | 2 % | 2694.451 | 53.889 |
|  |  | Costes directos |  |  | 2748.340 |

## Recursos

**mt30oli083a** Ud Bastidor premontado de acero galvanizado
Datos técnicos: Coste energético 70.035 MJ; Emisión de CO2 5.997 kg
Residuos:
- embalaje: re150101 Envases de papel y cartón. (componente de residuo); rendimiento 0.072 kg; Código LER 15 01 01; Masa del elemento 1 kg; Volumen 0.001333 m3
