# Bastidor empotrado para urinario

- Propiedad del archivo: CYPE Ingenieros S.A.
- Formato: FIEBDC-3/2016
- Programa: Generador de precios de la construcción. CYPE Ingenieros, S.A.
- Fecha: 29/10/2024
- Ámbito geográfico: Honduras
- Divisa: HNL
- Costes indirectos: 3 %
- Gastos generales: 13 %
- Beneficio industrial: 6 %
- IVA: 15 %

## S Señalización y equipamiento

### SA Loza sanitaria

#### SAU Urinarios

**SAU100** Ud Bastidor empotrado para urinario.
Bastidor tubular premontado, regulable en altura hasta 200 mm, acabado con imprimación antioxidante, de 120 a 170 mm de profundidad, para urinario, con sistema de montaje rápido y fácil, con fijaciones, soporte regulable en altura para urinario, accesorios para conexión de la grifería, latiguillo flexible de 1/2" de diámetro y tubo de desagüe de 50 mm de diámetro. Instalación empotrada en muro de mampostería.
Incluye: Replanteo. Colocación y fijación. Conexión a la red de desagüe. Conexión a la red de agua fría. Comprobación de su correcto funcionamiento.
Criterio de medición de proyecto: Número de unidades previstas, según documentación gráfica de Proyecto.
Criterio de medición de obra: Se medirá el número de unidades realmente colocadas según especificaciones de Proyecto.

| Código | Ud | Descripción | Rendimiento | Precio | Importe |
|---|---|---|---|---|---|
| mt30oli104a | Ud | Bastidor tubular premontado, regulable en altura hasta 200 mm, acabado con imprimación antioxidante, de 120 a 170 mm de profundidad, para urinario, con sistema de montaje rápido y fácil, con fijaciones, soporte regulable en altura para urinario, accesorios para conexión de la grifería, latiguillo flexible de 1/2" de diámetro y tubo de desagüe de 50 mm de diámetro, para empotrar en muro de mampostería o en muro interior de placas de yeso. (material) | 1 | 9305.99 | 9305.990 |
| mo008 | h | Fontanero. (mano de obra) | 0.869 | 118.7 | 103.150 |
| % | % | Herramienta menor | 2 % | 9409.140 | 188.183 |
|  |  | Costes directos |  |  | 9597.323 |

## Recursos

**mt30oli104a** Ud Bastidor tubular premontado
Datos técnicos: Coste energético 187.581 MJ; Emisión de CO2 11.794 kg
Residuos:
- embalaje: re150101 Envases de papel y cartón. (componente de residuo); rendimiento 0.072 kg; Código LER 15 01 01; Masa del elemento 1 kg; Volumen 0.001333 m3
