# Trampa de grasas de acero inoxidable

- Propiedad del archivo: CYPE Ingenieros S.A.
- Formato: FIEBDC-3/2016
- Programa: Generador de precios de la construcción. CYPE Ingenieros, S.A.
- Fecha: 05/04/2024
- Ámbito geográfico: Honduras
- Divisa: HNL
- Costes indirectos: 3 %
- Gastos generales: 13 %
- Beneficio industrial: 6 %
- IVA: 15 %

## S Señalización y equipamiento

### SC Cocinas/galerías

#### SCS Separadores de grasas

**SCS010** Ud Trampa de grasas de acero inoxidable.
Trampa de grasas de acero inoxidable AISI 304, de 118 litros, de 1,75 litros/s de caudal máximo de aguas grises y de 750x350x450 mm, con tapa, cesta de desbaste extraíble, llave de vaciado, boca de entrada y boca de salida de 90 mm de diámetro.
Incluye: Replanteo. Montaje, conexionado y comprobación de su correcto funcionamiento.
Criterio de medición de proyecto: Número de unidades previstas, según documentación gráfica de Proyecto.
Criterio de medición de obra: Se medirá el número de unidades realmente ejecutadas según especificaciones de Proyecto.

| Código | Ud | Descripción | Rendimiento | Precio | Importe |
|---|---|---|---|---|---|
| mt46fgp100c | Ud | Trampa de grasas de acero inoxidable AISI 304, de 118 litros, de 1,75 litros/s de caudal máximo de aguas grises y de 750x350x450 mm, con tapa, cesta de desbaste extraíble, llave de vaciado, boca de entrada y boca de salida de 90 mm de diámetro, para instalación bajo cubierta. (material) | 1 | 63667.82 | 63667.820 |
| mo008 | h | Fontanero. (mano de obra) | 0.606 | 117.18 | 71.011 |
| mo107 | h | Ayudante de fontanero. (mano de obra) | 0.606 | 85.08 | 51.558 |
| % | % | Herramienta menor | 2 % | 63790.389 | 1275.808 |
|  |  | Costes directos |  |  | 65066.197 |

## Recursos

**mt46fgp100c** Ud Trampa de grasas de acero inoxidable AISI 304
Datos técnicos: Coste energético 5859.390 MJ; Emisión de CO2 864.353 kg
Residuos:
- embalaje: re150101 Envases de papel y cartón. (componente de residuo); rendimiento 3.945 kg; Código LER 15 01 01; Masa del elemento 1 kg; Volumen 0.001333 m3
