# Colgador para baño

- Propiedad del archivo: CYPE Ingenieros S.A.
- Formato: FIEBDC-3/2016
- Programa: Generador de precios de la construcción. CYPE Ingenieros, S.A.
- Fecha: 29/10/2024
- Ámbito geográfico: Honduras
- Divisa: HNL
- Costes indirectos: 3 %
- Gastos generales: 13 %
- Beneficio industrial: 6 %
- IVA: 15 %

## S Señalización y equipamiento

### SM Baños

#### SMA Accesorios

**SMA050** Ud Colgador para baño.
Colgador para baño, simple, de acero inoxidable AISI 304, acabado satinado. Fijación al soporte con las sujeciones suministradas por el fabricante.
Incluye: Replanteo. Colocación y fijación.
Criterio de medición de proyecto: Número de unidades previstas, según documentación gráfica de Proyecto.
Criterio de medición de obra: Se medirá el número de unidades realmente colocadas según especificaciones de Proyecto.

| Código | Ud | Descripción | Rendimiento | Precio | Importe |
|---|---|---|---|---|---|
| mt31abp070be | Ud | Colgador para baño, simple, de acero inoxidable AISI 304, acabado satinado. (material) | 1 | 805.53 | 805.530 |
| mo107 | h | Ayudante de fontanero. (mano de obra) | 0.248 | 86.19 | 21.375 |
| % | % | Herramienta menor | 2 % | 826.905 | 16.538 |
|  |  | Costes directos |  |  | 843.443 |
