# Repisa para baño. Fijación al perfil decorativo

- Propiedad del archivo: CYPE Ingenieros S.A.
- Formato: FIEBDC-3/2016
- Programa: Generador de precios de la construcción. CYPE Ingenieros, S.A.
- Fecha: 29/10/2024
- Ámbito geográfico: Honduras
- Divisa: HNL
- Costes indirectos: 3 %
- Gastos generales: 13 %
- Beneficio industrial: 6 %
- IVA: 15 %

## S Señalización y equipamiento

### SM Baños

#### SMA Accesorios

**SMA061** Ud Repisa para baño. Fijación al perfil decorativo.
Repisa para baño, sobre soporte de vidrio color blanco crema. Fijación al perfil decorativo.
Criterio de valoración económica: El precio no incluye el perfil decorativo.
Incluye: Replanteo. Colocación.
Criterio de medición de proyecto: Número de unidades previstas, según documentación gráfica de Proyecto.
Criterio de medición de obra: Se medirá el número de unidades realmente colocadas según especificaciones de Proyecto.

| Código | Ud | Descripción | Rendimiento | Precio | Importe |
|---|---|---|---|---|---|
| mt31sch060a | Ud | Repisa para baño, sobre soporte de vidrio color blanco crema, para colgar del perfil decorativo. (material) | 1 | 11838.16 | 11838.160 |
| mo107 | h | Ayudante de fontanero. (mano de obra) | 0.124 | 86.19 | 10.688 |
| % | % | Herramienta menor | 2 % | 11848.848 | 236.977 |
|  |  | Costes directos |  |  | 12085.825 |
