# Banco de tablero fenólico HPL para vestidor

- Propiedad del archivo: CYPE Ingenieros S.A.
- Formato: FIEBDC-3/2016
- Programa: Generador de precios de la construcción. CYPE Ingenieros, S.A.
- Fecha: 11/11/2025
- Ámbito geográfico: Honduras
- Divisa: HNL
- Costes indirectos: 3 %
- Gastos generales: 13 %
- Beneficio industrial: 6 %
- IVA: 15 %

## S Señalización y equipamiento

### SV Vestidores

#### SVB Bancos

**SVB020** Ud Banco de tablero fenólico HPL para vestidor.
Banco para vestidor con zapatero, de 1000 mm de longitud, 390 mm de profundidad y 420 mm de altura, formado por asiento de dos tablas y zapatero de una tabla, de tablero fenólico HPL, color a elegir, de 150x13 mm de sección, fijados a una estructura tubular de acero, de 35x35 mm de sección, pintada con resina de epoxi/poliéster color blanco.
Incluye: Replanteo. Montaje y colocación del banco.
Criterio de medición de proyecto: Número de unidades previstas, según documentación gráfica de Proyecto.
Criterio de medición de obra: Se medirá el número de unidades realmente colocadas según especificaciones de Proyecto.

| Código | Ud | Descripción | Rendimiento | Precio | Importe |
|---|---|---|---|---|---|
| mt45bvg100a | Ud | Banco para vestidor con zapatero, de 1000 mm de longitud, 390 mm de profundidad y 420 mm de altura, formado por asiento de dos tablas y zapatero de una tabla, de tablero fenólico HPL, color a elegir, de 150x13 mm de sección, fijados a una estructura tubular de acero, de 35x35 mm de sección, pintada con resina de epoxi/poliéster color blanco, incluso accesorios de montaje. (material) | 1 | 3517.88 | 3517.880 |
| mo011 | h | Montador. (mano de obra) | 0.149 | 123.93 | 18.466 |
| mo080 | h | Ayudante de montador. (mano de obra) | 0.149 | 90.13 | 13.429 |
| % | % | Herramienta menor | 2 % | 3549.775 | 70.996 |
|  |  | Costes directos |  |  | 3620.771 |

## Recursos

**mt45bvg100a** Ud Banco para vestidor con zapatero
Datos técnicos: Coste energético 349.174 MJ; Emisión de CO2 13.815 kg
Residuos:
- embalaje: re150101 Envases de papel y cartón. (componente de residuo); rendimiento 0.505 kg; Código LER 15 01 01; Masa del elemento 1 kg; Volumen 0.001333 m3
