# Piso de resinas sintéticas

- Propiedad del archivo: CYPE Ingenieros S.A.
- Formato: FIEBDC-3/2016
- Programa: Generador de precios de la construcción. CYPE Ingenieros, S.A.
- Fecha: 05/04/2024
- Ámbito geográfico: Honduras
- Divisa: HNL
- Costes indirectos: 3 %
- Gastos generales: 13 %
- Beneficio industrial: 6 %
- IVA: 15 %

## U Urbanización interior del terreno

### UD Pistas deportivas

#### UDR Pavimentos de resinas sintéticas

**UDR010** m² Piso de resinas sintéticas.
Formación de revestimiento continuo sintético, formado por la aplicación sucesiva de una capa de regularización y acondicionamiento de la superficie de mortero acrílico, para regularización de superficies y agregados silíceos seleccionados (rendimiento aproximado de 0,3 kg/m² de ligante puro y 0,5 kg/m² de agregado), tres capas de mortero bicomponente a base de resinas acrílico-epoxi (rendimiento aproximado de 0,4 kg/m² por capa) y capa de sellado de pintura bicomponente a base de resinas acrílico-epoxi (rendimiento aproximado de 0,2 kg/m²), para pista de fútbol 7 o fútbol 8, sobre piso de aglomerado asfáltico no incluido en este precio.
Incluye: Limpieza del soporte, consistente en un barrido (manual o mecánico mediante barredora) o soplado de la superficie a tratar. Replanteo de las dimensiones de la pista deportiva. Secado de cada capa antes de aplicar la siguiente, incluyendo raspado, barrido y soplado de las imperfecciones. Aplicación del revestimiento en capas delgadas sucesivas.
Criterio de medición de proyecto: Superficie medida según documentación gráfica de Proyecto.
Criterio de medición de obra: Se medirá la superficie realmente ejecutada según especificaciones de Proyecto.

| Código | Ud | Descripción | Rendimiento | Precio | Importe |
|---|---|---|---|---|---|
| mt47adc060a | kg | Mortero acrílico, para regularización de superficies. (material) | 0.3 | 171.5 | 51.450 |
| mt47adc050b | kg | Agregados silíceos de granulometría 0,2-0,4 mm. (material) | 0.5 | 9.77 | 4.885 |
| mt08aaa010a | m³ | Agua. (material) | 0.2 | 38.17 | 7.634 |
| mt47adc020a | kg | Mortero bicomponente a base de resinas acrílico-epoxi. (material) | 1.2 | 342.65 | 411.180 |
| mt27pij030a | kg | Pintura bicomponente a base de resinas acrílico-epoxi. (material) | 0.2 | 377.65 | 75.530 |
| mo041 | h | Albañil de obra civil. (mano de obra) | 0.377 | 114.04 | 42.993 |
| mo087 | h | Ayudante de albañil de obra civil. (mano de obra) | 0.565 | 85.25 | 48.166 |
| % | % | Herramienta menor | 2 % | 641.838 | 12.837 |
|  |  | Costes directos |  |  | 654.675 |

Residuos:
- colocación: mt47adc060a Mortero acrílico, para regularización de superficies; factor de residuo 0.038381
- colocación: mt47adc050b Agregados silíceos de granulometría 0,2-0,4 mm; factor de residuo 0.003
- colocación: mt47adc020a Mortero bicomponente a base de resinas acrílico-epoxi; factor de residuo 0.03
- colocación: mt27pij030a Pintura bicomponente a base de resinas acrílico-epoxi; factor de residuo 0.0275

## Recursos

**mt47adc060a** kg Mortero acrílico, para regularización de superficies
Datos técnicos: Coste energético 15.053 MJ; Emisión de CO2 0.575 kg; Código LER 17 09 04; Masa del elemento 1 kg; Volumen 0.000667 m3
Residuos:
- embalaje: re170203 Plástico. (componente de residuo); rendimiento 0.003 kg; Código LER 17 02 03; Masa del elemento 1 kg; Volumen 0.001667 m3

**mt47adc050b** kg Agregados silíceos de granulometría 0,2-0,4 mm
Datos técnicos: Coste energético 0.075 MJ; Emisión de CO2 0.004 kg; Código LER 01 04 09; Masa del elemento 1 kg; Volumen 0.000625 m3

**mt08aaa010a** m³ Agua
Datos técnicos: Coste energético 60.000 MJ; Emisión de CO2 30.000 kg

**mt47adc020a** kg Mortero bicomponente a base de resinas acrílico-epoxi
Datos técnicos: Coste energético 86.761 MJ; Emisión de CO2 3.294 kg; Código LER 17 09 04; Masa del elemento 1 kg; Volumen 0.000667 m3
Residuos:
- embalaje: re170203 Plástico; rendimiento 0.003 kg

**mt27pij030a** kg Pintura bicomponente a base de resinas acrílico-epoxi
Datos técnicos: Coste energético 31.490 MJ; Emisión de CO2 1.556 kg; Código LER 08 01 11; Masa del elemento 1 kg; Volumen 0.001111 m3
Residuos:
- embalaje: re170203 Plástico; rendimiento 0.045 kg
