# Hornacina prefabricada de concreto

- Propiedad del archivo: CYPE Ingenieros S.A.
- Formato: FIEBDC-3/2016
- Programa: Generador de precios de la construcción. CYPE Ingenieros, S.A.
- Fecha: 05/04/2024
- Ámbito geográfico: Honduras
- Divisa: HNL
- Costes indirectos: 3 %
- Gastos generales: 13 %
- Beneficio industrial: 6 %
- IVA: 15 %

## U Urbanización interior del terreno

### UH Obra civil complementaria

#### UHP Hornacinas prefabricadas

**UHP010** Ud Hornacina prefabricada de concreto.
Hornacina prefabricada de concreto, para alojamiento de caja de registro de enlace inferior para instalaciones de ICT, de 760x250x1750 mm de dimensiones exteriores, formada por cemento, agregado, fibras de acero y polipropileno. Totalmente montada.
Incluye: Preparación de la superficie de apoyo. Replanteo. Izado y presentación de la hornacina mediante grúa. Colocación, aplomado y nivelación. Rejuntado y limpieza. Montaje y desmontaje de apeos complementarios.
Criterio de medición de proyecto: Número de unidades previstas, según documentación gráfica de Proyecto.
Criterio de medición de obra: Se medirá el número de unidades realmente ejecutadas según especificaciones de Proyecto.

| Código | Ud | Descripción | Rendimiento | Precio | Importe |
|---|---|---|---|---|---|
| mt47hph010S | Ud | Hornacina prefabricada de concreto, para alojamiento de caja de registro de enlace inferior para instalaciones de ICT, de 760x250x1750 mm de dimensiones exteriores, formada por cemento, agregado, fibras de acero y polipropileno. (material) | 1 | 5879.65 | 5879.650 |
| mq07gte010c | h | Grúa autopropulsada de brazo telescópico con una capacidad de elevación de 30 t y 27 m de altura máxima de trabajo. (maquinaria) | 0.58 | 1659.78 | 962.672 |
| mo041 | h | Albañil de obra civil. (mano de obra) | 0.254 | 114.04 | 28.966 |
| mo087 | h | Ayudante de albañil de obra civil. (mano de obra) | 0.254 | 85.25 | 21.654 |
| % | % | Herramienta menor | 2 % | 6892.942 | 137.859 |
|  |  | Costes directos |  |  | 7030.801 |
