# Caja de registro de conexión eléctrica

- Propiedad del archivo: CYPE Ingenieros S.A.
- Formato: FIEBDC-3/2016
- Programa: Generador de precios de la construcción. CYPE Ingenieros, S.A.
- Fecha: 05/04/2024
- Ámbito geográfico: Honduras
- Divisa: HNL
- Costes indirectos: 3 %
- Gastos generales: 13 %
- Beneficio industrial: 6 %
- IVA: 15 %

## U Urbanización interior del terreno

### UI Iluminación exterior

#### UIA Cajas de registro

**UIA010** Ud Caja de registro de conexión eléctrica.
Caja de registro de conexión eléctrica, prefabricada de concreto, sin fondo, registrable, de 80x80x110 cm de medidas interiores, con paredes rebajadas para la entrada de tubos, capaz de soportar una carga de 400 kN, con marco de acero galvanizado y tapa de concreto reforzado aligerado, de 89,5x88,5 cm, para caja de registro de conexión eléctrica, capaz de soportar una carga de 125 kN; previa excavación con medios manuales y posterior relleno del trasdós con material granular.
Incluye: Replanteo. Excavación con medios manuales. Eliminación de las tierras sueltas del fondo de la excavación. Colocación de la caja de registro prefabricada. Ejecución de taladros para conexionado de tubos. Conexionado de los tubos a la caja de registro. Colocación de la tapa y los accesorios. Relleno del trasdós.
Criterio de medición de proyecto: Número de unidades previstas, según documentación gráfica de Proyecto.
Criterio de medición de obra: Se medirá el número de unidades realmente ejecutadas según especificaciones de Proyecto.

| Código | Ud | Descripción | Rendimiento | Precio | Importe |
|---|---|---|---|---|---|
| mt35arg100g | Ud | Caja de registro de conexión eléctrica, prefabricada de concreto, sin fondo, registrable, de 80x80x110 cm de medidas interiores, con paredes rebajadas para la entrada de tubos, capaz de soportar una carga de 400 kN. (material) | 1 | 3499.14 | 3499.140 |
| mt35arg105e | Ud | Marco de acero galvanizado y tapa de concreto reforzado aligerado, de 89,5x88,5 cm, para caja de registro de conexión eléctrica, capaz de soportar una carga de 125 kN. (material) | 1 | 3725.97 | 3725.970 |
| mt01arr010a | t | Grava de cantera, de 19 a 25 mm de diámetro. (material) | 1.738 | 328.82 | 571.489 |
| mo020 | h | Albañil. (mano de obra) | 0.594 | 114.04 | 67.740 |
| mo077 | h | Ayudante de albañil. (mano de obra) | 3.989 | 85.25 | 340.062 |
| % | % | Herramienta menor | 2 % | 8204.401 | 164.088 |
|  |  | Costes directos |  |  | 8368.489 |

Residuos:
- colocación: mt01arr010a Grava de cantera, de 19 a 25 mm de diámetro; factor de residuo 0.00686426
- excavación: ruo170504 Tierra y piedras distintas de las especificadas en el código 17 05 03. (componente de residuo); rendimiento 3055.25 kg; Código LER 17 05 04; Masa del elemento 1 kg; Volumen 0.000625 m3

## Recursos

**mt01arr010a** t Grava de cantera, de 19 a 25 mm de diámetro
Datos técnicos: Coste energético 75.000 MJ; Emisión de CO2 4.000 kg; Código LER 01 04 08; Masa del elemento 1000 kg; Volumen 0.666667 m3
