# Bolardo fijo de fundición

- Propiedad del archivo: CYPE Ingenieros S.A.
- Formato: FIEBDC-3/2016
- Programa: Generador de precios de la construcción. CYPE Ingenieros, S.A.
- Fecha: 05/04/2024
- Ámbito geográfico: Honduras
- Divisa: HNL
- Costes indirectos: 3 %
- Gastos generales: 13 %
- Beneficio industrial: 6 %
- IVA: 15 %

## U Urbanización interior del terreno

### UM Mobiliario urbano

#### UMH Hitos y bolardos

**UMH010** Ud Bolardo fijo de fundición.
Bolardo de fundición, de 820x185 mm, acabado con pintura antioxidante de color negro, fijado con tacos y tornillos de acero a una superficie soporte (no incluida en este precio). Totalmente montado.
Incluye: Replanteo de alineaciones y niveles. Colocación y fijación de las piezas.
Criterio de medición de proyecto: Número de unidades previstas, según documentación gráfica de Proyecto.
Criterio de medición de obra: Se medirá el número de unidades realmente ejecutadas según especificaciones de Proyecto.

| Código | Ud | Descripción | Rendimiento | Precio | Importe |
|---|---|---|---|---|---|
| mt52mug010a | Ud | Bolardo de fundición, de 820x185 mm, acabado con pintura antioxidante de color negro. (material) | 1 | 5946.19 | 5946.190 |
| mt52mug200h | Ud | Repercusión, en la colocación de bolardo, de elementos de fijación sobre superficie soporte: tacos y tornillos de acero. (material) | 1 | 121.04 | 121.040 |
| mo041 | h | Albañil de obra civil. (mano de obra) | 0.505 | 114.04 | 57.590 |
| mo087 | h | Ayudante de albañil de obra civil. (mano de obra) | 0.253 | 85.25 | 21.568 |
| % | % | Herramienta menor | 2 % | 6146.388 | 122.928 |
|  |  | Costes directos |  |  | 6269.316 |

## Recursos

**mt52mug010a** Ud Bolardo de fundición, de 820x185 mm, acabado con pintura antioxidante de color negro
Datos técnicos: Coste energético 413.863 MJ; Emisión de CO2 28.745 kg
Residuos:
- embalaje: re150101 Envases de papel y cartón. (componente de residuo); rendimiento 3.617 kg; Código LER 15 01 01; Masa del elemento 1 kg; Volumen 0.001333 m3
