# Macetera

- Propiedad del archivo: CYPE Ingenieros S.A.
- Formato: FIEBDC-3/2016
- Programa: Generador de precios de la construcción. CYPE Ingenieros, S.A.
- Fecha: 29/10/2024
- Ámbito geográfico: Honduras
- Divisa: HNL
- Costes indirectos: 3 %
- Gastos generales: 13 %
- Beneficio industrial: 6 %
- IVA: 15 %

## U Urbanización interior del terreno

### UM Mobiliario urbano

#### UMJ Maceteras

**UMJ010** Ud Macetera.
Macetera cuadrada de fundición, de 60x60x50 cm, pintada en color negro, con fijación por gravedad.
Incluye: Replanteo de alineaciones y niveles. Colocación y fijación de las piezas.
Criterio de medición de proyecto: Número de unidades previstas, según documentación gráfica de Proyecto.
Criterio de medición de obra: Se medirá el número de unidades realmente ejecutadas según especificaciones de Proyecto.

| Código | Ud | Descripción | Rendimiento | Precio | Importe |
|---|---|---|---|---|---|
| mt52mug100a | Ud | Macetera cuadrada de fundición, de 60x60x50 cm, pintada en color negro. (material) | 1 | 24751.45 | 24751.450 |
| mo041 | h | Albañil de obra civil. (mano de obra) | 0.417 | 115.52 | 48.172 |
| mo087 | h | Ayudante de albañil de obra civil. (mano de obra) | 0.682 | 86.35 | 58.891 |
| % | % | Herramienta menor | 2 % | 24858.513 | 497.170 |
|  |  | Costes directos |  |  | 25355.683 |

## Recursos

**mt52mug100a** Ud Macetera cuadrada de fundición, de 60x60x50 cm, pintada en color negro
Datos técnicos: Coste energético 3125.121 MJ; Emisión de CO2 193.663 kg
Residuos:
- embalaje: re150101 Envases de papel y cartón. (componente de residuo); rendimiento 1.467 kg; Código LER 15 01 01; Masa del elemento 1 kg; Volumen 0.001333 m3
