# Sensores y estaciones meteorológicas

- Propiedad del archivo: CYPE Ingenieros S.A.
- Formato: FIEBDC-3/2016
- Programa: Generador de precios de la construcción. CYPE Ingenieros, S.A.
- Fecha: 05/04/2024
- Ámbito geográfico: Honduras
- Divisa: HNL
- Costes indirectos: 3 %
- Gastos generales: 13 %
- Beneficio industrial: 6 %
- IVA: 15 %

## U Urbanización interior del terreno

### UR Riego

#### URM Automatización

**URM020** Ud Sensores y estaciones meteorológicas.
Sensor de viento ajustable con funcionamiento entre 19 y 56 km/h, con interruptor de intensidad nominal 5 A, sólo apto para programadores de 24 V de corriente alterna. Incluso accesorios de montaje y conexión con el programador. Totalmente montado y conexionado.
Incluye: Montaje sobre una superficie exterior. Conexionado eléctrico con el programador. Ajuste de funcionamiento.
Criterio de medición de proyecto: Número de unidades previstas, según documentación gráfica de Proyecto.
Criterio de medición de obra: Se medirá el número de unidades realmente ejecutadas según especificaciones de Proyecto.

| Código | Ud | Descripción | Rendimiento | Precio | Importe |
|---|---|---|---|---|---|
| mt48hun440a | Ud | Sensor de viento ajustable con funcionamiento entre 19 y 56 km/h, con interruptor de intensidad nominal 5 A, sólo apto para programadores de 24 V de corriente alterna. (material) | 1 | 3224.32 | 3224.320 |
| mo003 | h | Electricista. (mano de obra) | 0.179 | 117.18 | 20.975 |
| mo102 | h | Ayudante de electricista. (mano de obra) | 0.179 | 85.08 | 15.229 |
| % | % | Herramienta menor | 2 % | 3260.524 | 65.210 |
|  |  | Costes directos |  |  | 3325.734 |
