# Programador

- Propiedad del archivo: CYPE Ingenieros S.A.
- Formato: FIEBDC-3/2016
- Programa: Generador de precios de la construcción. CYPE Ingenieros, S.A.
- Fecha: 05/04/2024
- Ámbito geográfico: Honduras
- Divisa: HNL
- Costes indirectos: 3 %
- Gastos generales: 13 %
- Beneficio industrial: 6 %
- IVA: 15 %

## U Urbanización interior del terreno

### UR Riego

#### URM Automatización

**URM030** Ud Programador.
Programador electrónico para riego automático, para 4 estaciones, con 1 programa y 3 desplantes diarios del programa, alimentación por transformador 230/24 V interno, con capacidad para poner en funcionamiento varias electroválvulas simultáneamente y colocación mural en interior. Incluso programación. Totalmente montado y conexionado.
Incluye: Instalación en la superficie de la pared. Conexionado eléctrico con las electroválvulas. Conexionado eléctrico con el transformador. Programación.
Criterio de medición de proyecto: Número de unidades previstas, según documentación gráfica de Proyecto.
Criterio de medición de obra: Se medirá el número de unidades realmente ejecutadas según especificaciones de Proyecto.

| Código | Ud | Descripción | Rendimiento | Precio | Importe |
|---|---|---|---|---|---|
| mt48pro010d | Ud | Programador electrónico para riego automático, para 4 estaciones, con 1 programa y 3 desplantes diarios del programa, alimentación por transformador 230/24 V interno, con capacidad para poner en funcionamiento varias electroválvulas simultáneamente y colocación mural en interior. (material) | 1 | 3639.1 | 3639.100 |
| mo003 | h | Electricista. (mano de obra) | 1.02 | 117.18 | 119.524 |
| mo102 | h | Ayudante de electricista. (mano de obra) | 1.02 | 85.08 | 86.782 |
| % | % | Herramienta menor | 2 % | 3845.406 | 76.908 |
|  |  | Costes directos |  |  | 3922.314 |
