# Válvula eliminadora de los malos olores, en el ducto de ventilación

- Propiedad del archivo: CYPE Ingenieros S.A.
- Formato: FIEBDC-3/2016
- Programa: Generador de precios de la construcción. CYPE Ingenieros, S.A.
- Fecha: 05/04/2024
- Ámbito geográfico: Honduras
- Divisa: HNL
- Costes indirectos: 3 %
- Gastos generales: 13 %
- Beneficio industrial: 6 %
- IVA: 15 %

## U Urbanización interior del terreno

### US Tratamiento de aguas residuales domésticas

#### USA Accesorios

**USA250** Ud Válvula eliminadora de los malos olores, en el ducto de ventilación.
Válvula eliminadora de malos olores de ABS, de 90 mm de diámetro, de 8 l/s de caudal máximo, apta para temperaturas desde -20 hasta 60°C, con filtro de aire de carbón activo y junta elástica de elastómero termoplástico, en extremo superior del ducto de ventilación.
Incluye: Replanteo. Colocación y conexionado.
Criterio de medición de proyecto: Número de unidades previstas, según documentación gráfica de Proyecto.
Criterio de medición de obra: Se medirá el número de unidades realmente ejecutadas según especificaciones de Proyecto.

| Código | Ud | Descripción | Rendimiento | Precio | Importe |
|---|---|---|---|---|---|
| mt36vaj030c | Ud | Válvula eliminadora de malos olores de ABS, de 90 mm de diámetro, de 8 l/s de caudal máximo, apta para temperaturas desde -20 hasta 60°C, con filtro de aire de carbón activo y junta elástica de elastómero termoplástico. (material) | 1 | 3256.99 | 3256.990 |
| mo008 | h | Fontanero. (mano de obra) | 0.245 | 117.18 | 28.709 |
| mo107 | h | Ayudante de fontanero. (mano de obra) | 0.245 | 85.08 | 20.845 |
| % | % | Herramienta menor | 2 % | 3306.544 | 66.131 |
|  |  | Costes directos |  |  | 3372.675 |

Residuos:
- colocación: mt36vaj030c; factor de residuo 0.0165

## Recursos

**mt36vaj030c** Ud Válvula eliminadora de malos olores de ABS
Datos técnicos: Coste energético 41.875 MJ; Emisión de CO2 2.114 kg; Código LER 17 02 03; Masa del elemento 0.432 kg; Volumen 0.00072 m3
Residuos:
- embalaje: re150101 Envases de papel y cartón. (componente de residuo); rendimiento 0.042 kg; Código LER 15 01 01; Masa del elemento 1 kg; Volumen 0.001333 m3
