# Fosa séptica de polietileno de alta densidad (PEAD/HDPE)

- Propiedad del archivo: CYPE Ingenieros S.A.
- Formato: FIEBDC-3/2016
- Programa: Generador de precios de la construcción. CYPE Ingenieros, S.A.
- Fecha: 05/04/2024
- Ámbito geográfico: Honduras
- Divisa: HNL
- Costes indirectos: 3 %
- Gastos generales: 13 %
- Beneficio industrial: 6 %
- IVA: 15 %

## U Urbanización interior del terreno

### US Tratamiento de aguas residuales domésticas

#### USS Fosas sépticas y filtros

**USS010** Ud Fosa séptica de polietileno de alta densidad (PEAD/HDPE).
Fosa séptica de polietileno de alta densidad (PEAD/HDPE), de 12000 litros, de 2000 mm de diámetro y 4340 mm de longitud, para 60 usuarios (H.E.), con boca de acceso de 500 mm de diámetro, boca de entrada y boca de salida de 160 mm de diámetro.
Incluye: Replanteo. Colocación y conexionado de la fosa séptica. Comprobación de su correcto funcionamiento.
Criterio de medición de proyecto: Número de unidades previstas, según documentación gráfica de Proyecto.
Criterio de medición de obra: Se medirá el número de unidades realmente ejecutadas según especificaciones de Proyecto.

| Código | Ud | Descripción | Rendimiento | Precio | Importe |
|---|---|---|---|---|---|
| mt46fsp100i | Ud | Fosa séptica de polietileno de alta densidad (PEAD/HDPE), de 12000 litros, de 2000 mm de diámetro y 4340 mm de longitud, para 60 usuarios (H.E.), con boca de acceso de 500 mm de diámetro, boca de entrada y boca de salida de 160 mm de diámetro, para tratamiento primario de aguas residuales. (material) | 1 | 182749.68 | 182749.680 |
| mo008 | h | Fontanero. (mano de obra) | 3.705 | 117.18 | 434.152 |
| mo107 | h | Ayudante de fontanero. (mano de obra) | 3.705 | 85.08 | 315.221 |
| % | % | Herramienta menor | 2 % | 183499.053 | 3669.981 |
|  |  | Costes directos |  |  | 187169.034 |
