# Pavimento terrizo peatonal

- Propiedad del archivo: CYPE Ingenieros S.A.
- Formato: FIEBDC-3/2016
- Programa: Generador de precios de la construcción. CYPE Ingenieros, S.A.
- Fecha: 29/10/2024
- Ámbito geográfico: Honduras
- Divisa: HNL
- Costes indirectos: 3 %
- Gastos generales: 13 %
- Beneficio industrial: 6 %
- IVA: 15 %

## U Urbanización interior del terreno

### UX Pistas y veredas

#### UXO Terrizos

**UXO010** m² Pavimento terrizo peatonal.
Pavimento terrizo peatonal, de 10 cm de espesor, realizado con arena caliza, extendida y rasanteada con motoniveladora, sobre base firme existente, no incluida en este precio. Incluso, rasanteo previo, extendido, reforzado de bordes, humectación, apisonado y limpieza.
Incluye: Carga y transporte a pie de tajo del material de relleno y regado del mismo. Extendido del material de relleno en capas de grosor uniforme. Perfilado de bordes. Riego de la capa. Apisonado mediante rodillo vibrador. Nivelación.
Criterio de medición de proyecto: Superficie medida en proyección horizontal, según documentación gráfica de Proyecto.
Criterio de medición de obra: Se medirá, en proyección horizontal, la superficie realmente ejecutada según especificaciones de Proyecto.

| Código | Ud | Descripción | Rendimiento | Precio | Importe |
|---|---|---|---|---|---|
| mt01arp040a | m³ | Arena caliza seleccionada de machaqueo, color, con granulometría de 0 a 5 mm de diámetro. (material) | 0.12 | 674.54 | 80.945 |
| mq01mot010a | h | Motoniveladora de 141 kW. (maquinaria) | 0.006 | 1683.66 | 10.102 |
| mq02rot030a | h | Compactador tándem autopropulsado, de 63 kW, de 8,75 t, anchura de trabajo 168 cm. (maquinaria) | 0.006 | 972.24 | 5.833 |
| mq02cia020j | h | Camión cisterna, de 8 m³ de capacidad. (maquinaria) | 0.005 | 2637.04 | 13.185 |
| mo041 | h | Albañil de obra civil. (mano de obra) | 0.003 | 115.52 | 0.347 |
| mo087 | h | Ayudante de albañil de obra civil. (mano de obra) | 0.006 | 86.35 | 0.518 |
| % | % | Herramienta menor | 2 % | 110.930 | 2.219 |
|  |  | Costes directos |  |  | 113.149 |

Residuos:
- colocación: mt01arp040a Arena caliza seleccionada de machaqueo, color, con granulometría de 0 a 5 mm de diámetro; factor de residuo 0.003

## Recursos

**mt01arp040a** m³ Arena caliza seleccionada de machaqueo, color, con granulometría de 0 a 5 mm de diámetro
Datos técnicos: Coste energético 146.250 MJ; Emisión de CO2 7.800 kg; Código LER 01 04 09; Masa del elemento 1950 kg; Volumen 1.21875 m3
