# Prueba de baldosas de piedra natural

- Propiedad del archivo: CYPE Ingenieros S.A.
- Formato: FIEBDC-3/2016
- Programa: Generador de precios de la construcción. CYPE Ingenieros, S.A.
- Fecha: 05/04/2024
- Ámbito geográfico: Honduras
- Divisa: HNL
- Costes indirectos: 3 %
- Gastos generales: 13 %
- Beneficio industrial: 6 %
- IVA: 15 %

## X Control de calidad y pruebas

### XB Pavimentos

#### XBN De piedra natural

**XBN010** Ud Prueba de baldosas de piedra natural.
Pruebas a realizar en laboratorio acreditado en el área técnica correspondiente, sobre una muestra de granito, tomada en obra, para la determinación de las siguientes características: densidad real. Incluso desplazamiento a obra e informe de resultados.
Incluye: Desplazamiento a obra. Toma de muestras. Realización de pruebas. Redacción de informe de los resultados de las pruebas realizadas.
Criterio de medición de proyecto: Prueba a realizar, según documentación del Plan de control de calidad.

| Código | Ud | Descripción | Rendimiento | Precio | Importe |
|---|---|---|---|---|---|
| mt49des010 | Ud | Repercusión de desplazamiento a obra para la toma de muestras. (material) | 1 | 19.42 | 19.420 |
| mt49mcp020 | Ud | Toma en obra de muestras de granito, cuyo peso no exceda de 50 kg. (material) | 1 | 7121.55 | 7121.550 |
| mt49mcp100 | Ud | Prueba para determinar la densidad real de una muestra de granito. (material) | 1 | 867.53 | 867.530 |
| mt49mcp030 | Ud | Informe de resultados de las pruebas realizadas sobre una muestra de granito. (material) | 1 | 2337.29 | 2337.290 |
| % | % | Herramienta menor | 2 % | 10345.790 | 206.916 |
|  |  | Costes directos |  |  | 10552.706 |
