# Prueba de mallas soldadas de un mismo lote

- Propiedad del archivo: CYPE Ingenieros S.A.
- Formato: FIEBDC-3/2016
- Programa: Generador de precios de la construcción. CYPE Ingenieros, S.A.
- Fecha: 05/04/2024
- Ámbito geográfico: Honduras
- Divisa: HNL
- Costes indirectos: 3 %
- Gastos generales: 13 %
- Beneficio industrial: 6 %
- IVA: 15 %

## X Control de calidad y pruebas

### XE Estructuras de concreto

#### XEM Mallas soldadas

**XEM010** Ud Prueba de mallas soldadas de un mismo lote.
Prueba a realizar en laboratorio acreditado en el área técnica correspondiente, sobre una muestra de mallas soldadas, tomada en obra, para la determinación de las siguientes características: doblado/desdoblado sobre dos mallas del mismo lote según ISO 15630-2. Incluso desplazamiento a obra, toma de muestra e informe de resultados.
Incluye: Desplazamiento a obra. Toma de muestras. Realización de pruebas. Redacción de informe de los resultados de las pruebas realizadas.
Criterio de medición de proyecto: Prueba a realizar, según documentación del Plan de control de calidad.

| Código | Ud | Descripción | Rendimiento | Precio | Importe |
|---|---|---|---|---|---|
| mt49arm020 | Ud | Prueba para determinar la presencia o ausencia de grietas mediante doblado/desdoblado sobre una muestra de dos mallas soldadas del mismo lote, según ISO 15630-2, incluso desplazamiento a obra, toma de muestra e informe de resultados. (material) | 1 | 442.69 | 442.690 |
| % | % | Herramienta menor | 2 % | 442.690 | 8.854 |
|  |  | Costes directos |  |  | 451.544 |
