# Prueba de lechada bituminosa

- Propiedad del archivo: CYPE Ingenieros S.A.
- Formato: FIEBDC-3/2016
- Programa: Generador de precios de la construcción. CYPE Ingenieros, S.A.
- Fecha: 29/10/2024
- Ámbito geográfico: Honduras
- Divisa: HNL
- Costes indirectos: 3 %
- Gastos generales: 13 %
- Beneficio industrial: 6 %
- IVA: 15 %

## X Control de calidad y pruebas

### XH Materiales bituminosos

#### XHB Mezclas bituminosas

**XHB020** Ud Prueba de lechada bituminosa.
Pruebas a realizar en laboratorio acreditado en el área técnica correspondiente, sobre una muestra de lechada bituminosa, tomada en obra, para la determinación de las siguientes características: par de torsión. Incluso desplazamiento a obra, toma de muestra e informe de resultados.
Incluye: Desplazamiento a obra. Toma de muestras. Realización de pruebas. Redacción de informe de los resultados de las pruebas realizadas.
Criterio de medición de proyecto: Prueba a realizar, según documentación del Plan de control de calidad.

| Código | Ud | Descripción | Rendimiento | Precio | Importe |
|---|---|---|---|---|---|
| mt49des010 | Ud | Repercusión de desplazamiento a obra para la toma de muestras. (material) | 1 | 19.45 | 19.450 |
| mt49lbi005 | Ud | Toma de una muestra de lechada bituminosa. (material) | 1 | 656.65 | 656.650 |
| mt49lbi020 | Ud | Prueba para determinar el par de torsión de una muestra de lechada bituminosa. (material) | 1 | 2626.61 | 2626.610 |
| mt49lbi120 | Ud | Informe de resultados de las pruebas realizadas sobre una muestra de lechada bituminosa. (material) | 1 | 2525.4 | 2525.400 |
| % | % | Herramienta menor | 2 % | 5828.110 | 116.562 |
|  |  | Costes directos |  |  | 5944.672 |
