# Prueba sónica de pilotes

- Propiedad del archivo: CYPE Ingenieros S.A.
- Formato: FIEBDC-3/2016
- Programa: Generador de precios de la construcción. CYPE Ingenieros, S.A.
- Fecha: 29/10/2024
- Ámbito geográfico: Honduras
- Divisa: HNL
- Costes indirectos: 3 %
- Gastos generales: 13 %
- Beneficio industrial: 6 %
- IVA: 15 %

## X Control de calidad y pruebas

### XI Cimentaciones

#### XIP Pilotes

**XIP010** Ud Prueba sónica de pilotes.
Prueba sónica a realizar en obra, sobre un pilote, para la determinación de su longitud según ASTM D5882. Incluso desplazamiento a obra.
Incluye: Desplazamiento a obra. Realización de pruebas.
Criterio de medición de proyecto: Prueba a realizar, según documentación del Plan de control de calidad.

| Código | Ud | Descripción | Rendimiento | Precio | Importe |
|---|---|---|---|---|---|
| mt49pil010 | Ud | Prueba sónica para comprobar la longitud de un pilote, con martillo de mano, según ASTM D5882, incluso desplazamiento a obra. (material) | 1 | 486.36 | 486.360 |
| % | % | Herramienta menor | 2 % | 486.360 | 9.727 |
|  |  | Costes directos |  |  | 496.087 |
