# Prueba de tejas cerámicas

- Propiedad del archivo: CYPE Ingenieros S.A.
- Formato: FIEBDC-3/2016
- Programa: Generador de precios de la construcción. CYPE Ingenieros, S.A.
- Fecha: 05/04/2024
- Ámbito geográfico: Honduras
- Divisa: HNL
- Costes indirectos: 3 %
- Gastos generales: 13 %
- Beneficio industrial: 6 %
- IVA: 15 %

## X Control de calidad y pruebas

### XL Materiales cerámicos

#### XLT Tejas

**XLT010** Ud Prueba de tejas cerámicas.
Pruebas a realizar en laboratorio acreditado en el área técnica correspondiente, sobre una muestra de teja cerámica, tomada en obra, para la determinación de las siguientes características: permeabilidad al agua, resistencia al impacto. Incluso desplazamiento a obra e informe de resultados.
Incluye: Desplazamiento a obra. Toma de muestras. Realización de pruebas. Redacción de informe de los resultados de las pruebas realizadas.
Criterio de medición de proyecto: Prueba a realizar, según documentación del Plan de control de calidad.

| Código | Ud | Descripción | Rendimiento | Precio | Importe |
|---|---|---|---|---|---|
| mt49des010 | Ud | Repercusión de desplazamiento a obra para la toma de muestras. (material) | 1 | 19.42 | 19.420 |
| mt49tac020 | Ud | Toma en obra de muestras de tejas cerámicas, cuyo peso no exceda de 50 kg. (material) | 1 | 778.83 | 778.830 |
| mt49tac040 | Ud | Prueba para determinar la permeabilidad al agua de una muestra de tejas cerámicas. (material) | 1 | 4416.1 | 4416.100 |
| mt49tac060 | Ud | Prueba para determinar la resistencia al impacto de una muestra de tejas cerámicas. (material) | 1 | 1242.51 | 1242.510 |
| mt49tac030 | Ud | Informe de resultados de las pruebas realizadas sobre una muestra de tejas cerámicas. (material) | 1 | 2337.29 | 2337.290 |
| % | % | Herramienta menor | 2 % | 8794.150 | 175.883 |
|  |  | Costes directos |  |  | 8970.033 |
