# Prueba destructiva de perfiles laminados

- Propiedad del archivo: CYPE Ingenieros S.A.
- Formato: FIEBDC-3/2016
- Programa: Generador de precios de la construcción. CYPE Ingenieros, S.A.
- Fecha: 05/04/2024
- Ámbito geográfico: Honduras
- Divisa: HNL
- Costes indirectos: 3 %
- Gastos generales: 13 %
- Beneficio industrial: 6 %
- IVA: 15 %

## X Control de calidad y pruebas

### XM Estructuras metálicas

#### XMP Perfiles laminados

**XMP010** Ud Prueba destructiva de perfiles laminados.
Pruebas a realizar en laboratorio acreditado en el área técnica correspondiente, sobre una muestra de perfil laminado para uso en estructura metálica, tomada en obra, para la determinación de las siguientes características: límite elástico aparente, resistencia a tracción, módulo de elasticidad, alargamiento y estricción, según ISO 6892-1; geometría de la sección y desviación de la masa; análisis químico de una muestra de acero, comprendiendo carbono, silicio, fósforo, azufre y manganeso, según ASTM E1019 y ASTM E415. Incluso desplazamiento a obra e informe de resultados.
Incluye: Desplazamiento a obra. Toma de muestras. Realización de pruebas. Redacción de informe de los resultados de las pruebas realizadas.
Criterio de medición de proyecto: Prueba a realizar, según documentación del Plan de control de calidad.

| Código | Ud | Descripción | Rendimiento | Precio | Importe |
|---|---|---|---|---|---|
| mt49des010 | Ud | Repercusión de desplazamiento a obra para la toma de muestras. (material) | 1 | 19.42 | 19.420 |
| mt49pma020 | Ud | Toma en obra de muestras de perfil laminado en estructura metálica, cuyo peso no exceda de 50 kg. (material) | 1 | 840.24 | 840.240 |
| mt49pma050 | Ud | Prueba a tracción para determinar el límite elástico aparente, la resistencia a tracción, el módulo de elasticidad, el alargamiento y la estricción de una muestra de perfil laminado en estructura metálica, según ISO 6892-1. (material) | 1 | 1474.22 | 1474.220 |
| mt49pma120 | Ud | Prueba de comprobación de la geometría de la sección y desviación de la masa de una muestra de perfil laminado en estructura metálica. (material) | 1 | 1983.03 | 1983.030 |
| mt49pma140 | Ud | Análisis químico de una muestra de acero, comprendiendo carbono (ASTM E1019 y ASTM E415), silicio, fósforo (ASTM E415), azufre (ASTM E1019 y ASTM E415) y manganeso (ASTM E415). (material) | 1 | 8362.75 | 8362.750 |
| mt49pma030 | Ud | Informe de resultados de las pruebas realizadas sobre una muestra de perfil laminado en estructura metálica. (material) | 1 | 2520.71 | 2520.710 |
| % | % | Herramienta menor | 2 % | 15200.370 | 304.007 |
|  |  | Costes directos |  |  | 15504.377 |
