# Conjunto de pruebas de servicio de las instalaciones en garaje

- Propiedad del archivo: CYPE Ingenieros S.A.
- Formato: FIEBDC-3/2016
- Programa: Generador de precios de la construcción. CYPE Ingenieros, S.A.
- Fecha: 05/04/2024
- Ámbito geográfico: Honduras
- Divisa: HNL
- Costes indirectos: 3 %
- Gastos generales: 13 %
- Beneficio industrial: 6 %
- IVA: 15 %

## X Control de calidad y pruebas

### XR Pruebas de servicio

#### XRI Instalaciones

**XRI030** Ud Conjunto de pruebas de servicio de las instalaciones en garaje.
Conjunto de pruebas de servicio a realizar por laboratorio acreditado en el área técnica correspondiente, para comprobar el correcto funcionamiento de las siguientes instalaciones: electricidad, ventilación y protección contra incendios con grupo de presión. Incluso informe de resultados.
Incluye: Realización de las pruebas. Redacción de informe de los resultados de las pruebas realizadas.
Criterio de medición de proyecto: Prueba a realizar, según documentación del Plan de control de calidad.
Criterio de medición de obra: Se medirá el número de pruebas realizadas por laboratorio acreditado según especificaciones de Proyecto.

| Código | Ud | Descripción | Rendimiento | Precio | Importe |
|---|---|---|---|---|---|
| mt49prs110c | Ud | Prueba de servicio para comprobar el correcto funcionamiento de la instalación eléctrica en garaje, incluso informe de resultados. (material) | 1 | 1102.12 | 1102.120 |
| mt49prs160 | Ud | Prueba de servicio para comprobar el correcto funcionamiento de la instalación de ventilación en garaje, incluso informe de resultados. (material) | 1 | 944.68 | 944.680 |
| mt49prs170a | Ud | Prueba de servicio para comprobar el correcto funcionamiento de la instalación contra incendios en garaje, con grupo de presión, incluso informe de resultados. (material) | 1 | 2991.48 | 2991.480 |
| % | % | Herramienta menor | 2 % | 5038.280 | 100.766 |
|  |  | Costes directos |  |  | 5139.046 |
