# Prueba de servicio final de la red interior de desagüe

- Propiedad del archivo: CYPE Ingenieros S.A.
- Formato: FIEBDC-3/2016
- Programa: Generador de precios de la construcción. CYPE Ingenieros, S.A.
- Fecha: 05/04/2024
- Ámbito geográfico: Honduras
- Divisa: HNL
- Costes indirectos: 3 %
- Gastos generales: 13 %
- Beneficio industrial: 6 %
- IVA: 15 %

## X Control de calidad y pruebas

### XR Pruebas de servicio

#### XRI Instalaciones

**XRI120** Ud Prueba de servicio final de la red interior de desagüe.
Prueba de servicio final a realizar por laboratorio acreditado en el área técnica correspondiente, para comprobar el correcto funcionamiento de la red interior de desagüe de aguas residuales que conecta con la red general de saneamiento en un punto, en condiciones de simultaneidad de la loza sanitaria, con los tapones de desagüe retirados. Incluso desplazamiento a obra e informe de resultados.
Incluye: Desplazamiento a obra. Realización de la prueba. Redacción de informe del resultado de la prueba realizada.
Criterio de medición de proyecto: Prueba a realizar, según documentación del Plan de control de calidad.
Criterio de medición de obra: Se medirá el número de pruebas realizadas por laboratorio acreditado según especificaciones de Proyecto.

| Código | Ud | Descripción | Rendimiento | Precio | Importe |
|---|---|---|---|---|---|
| mt49prs080a | Ud | Prueba de servicio final para comprobar el correcto funcionamiento de la red interior de desagüe de aguas residuales en condiciones de simultaneidad, incluso desplazamiento a obra e informe de resultados. (material) | 1 | 3441.09 | 3441.090 |
| % | % | Herramienta menor | 2 % | 3441.090 | 68.822 |
|  |  | Costes directos |  |  | 3509.912 |
