# Prueba de servicio parcial de la red interior de desagüe

- Propiedad del archivo: CYPE Ingenieros S.A.
- Formato: FIEBDC-3/2016
- Programa: Generador de precios de la construcción. CYPE Ingenieros, S.A.
- Fecha: 05/04/2024
- Ámbito geográfico: Honduras
- Divisa: HNL
- Costes indirectos: 3 %
- Gastos generales: 13 %
- Beneficio industrial: 6 %
- IVA: 15 %

## X Control de calidad y pruebas

### XR Pruebas de servicio

#### XRI Instalaciones

**XRI130** Ud Prueba de servicio parcial de la red interior de desagüe.
Prueba de servicio parcial a realizar por laboratorio acreditado en el área técnica correspondiente, para comprobar la estanqueidad de los tramos no enterrados de la red interior de desagüe de aguas que concentra el desagüe en una única conducción horizontal, mediante prueba hidráulica. Incluso desplazamiento a obra e informe de resultados.
Incluye: Desplazamiento a obra. Realización de la prueba. Redacción de informe del resultado de la prueba realizada.
Criterio de medición de proyecto: Prueba a realizar, según documentación del Plan de control de calidad.
Criterio de medición de obra: Se medirá el número de pruebas realizadas por laboratorio acreditado según especificaciones de Proyecto.

| Código | Ud | Descripción | Rendimiento | Precio | Importe |
|---|---|---|---|---|---|
| mt49prs090a | Ud | Prueba de servicio parcial para comprobar la estanqueidad de los tramos no enterrados de la red interior de desagüe de aguas, mediante prueba hidráulica, incluso desplazamiento a obra e informe de resultados. (material) | 1 | 5439.02 | 5439.020 |
| % | % | Herramienta menor | 2 % | 5439.020 | 108.780 |
|  |  | Costes directos |  |  | 5547.800 |
