# Marquesina de protección perimetral del edificio

- Propiedad del archivo: CYPE Ingenieros S.A.
- Formato: FIEBDC-3/2016
- Programa: Generador de precios de la construcción. CYPE Ingenieros, S.A.
- Fecha: 05/04/2024
- Ámbito geográfico: Honduras
- Divisa: HNL
- Costes indirectos: 3 %
- Gastos generales: 13 %
- Beneficio industrial: 6 %
- IVA: 15 %

## Y Seguridad y salud

### YC Sistemas de protección colectiva

#### YCM Escaleras, marquesinas, pasarelas y plataformas

**YCM025** m Marquesina de protección perimetral del edificio.
Marquesina de protección perimetral del edificio en la primera planta ante la posible caída de objetos formada por: brazos plegables, tipo ménsula, de perfil hueco de acero de sección rectangular 60x40x2 mm, con un tramo horizontal de 3,0 m de longitud y un tramo inclinado a 45° de 1,3 m de longitud, fijados a la losa cada 2,5 m con soportes tipo Omega previamente anclados a la losa con fijaciones mecánicas, amortizables en 8 usos y plataforma de lámina de acero galvanizado de 1,0 mm de espesor, que protege una zona de 1,7 m de anchura, apoyada sobre los brazos tipo ménsula y con traslape entre láminas, amortizable en 10 usos. Incluso tornillos para la sujeción de las láminas a los brazos.
Criterio de medición de proyecto: Longitud medida según Estudio o Estudio Básico de Seguridad y Salud.
Criterio de medición de obra: Se medirá la longitud realmente montada según especificaciones de Estudio o Estudio Básico de Seguridad y Salud.

| Código | Ud | Descripción | Rendimiento | Precio | Importe |
|---|---|---|---|---|---|
| mt50spm015a | Ud | Brazo plegable, tipo ménsula, de perfil hueco de acero de sección rectangular 60x40x2 mm, con un tramo horizontal de 3 m de longitud y un tramo inclinado a 45° de 1,30 m de longitud. (material) | 0.073 | 1645.38 | 120.113 |
| mt50spm035 | Ud | Soporte tipo Omega de lámina de acero, de 60x40 mm y 5 mm de espesor. (material) | 0.583 | 304.16 | 177.325 |
| mt50spl105a | Ud | Fijación compuesta por taco químico, arandela y tornillo de acero de 12 mm de diámetro y 80 mm de longitud. (material) | 1.165 | 145.12 | 169.065 |
| mt13ccg010i | m² | Lámina perfilada de acero galvanizado, de 1 mm de espesor, con nervaduras de entre 40 y 50 mm de altura de cresta, a una separación de entre 250 y 270 mm e inercia entre 21 y 34 cm4. (material) | 0.339 | 310.71 | 105.331 |
| mt13ccg030c | Ud | Tornillo autorroscante de 6,5x70 mm de acero galvanizado, con arandela. (material) | 2.331 | 5.37 | 12.517 |
| mo119 | h | Oficial 1ª Seguridad y Salud. (mano de obra) | 0.507 | 114.04 | 57.818 |
| mo120 | h | Peón Seguridad y Salud. (mano de obra) | 0.507 | 82.13 | 41.640 |
| % | % | Herramienta menor | 2 % | 683.809 | 13.676 |
|  |  | Costes directos |  |  | 697.485 |

Residuos:
- colocación: mt50spm015a; factor de residuo 1
- colocación: mt13ccg010i; factor de residuo 0.0173375
- colocación: mt13ccg030c Tornillo autorroscante de 6,5x70 mm de acero galvanizado, con arandela; factor de residuo 0.00470149

## Recursos

**mt50spm015a** Ud Brazo plegable, tipo ménsula
Datos técnicos: Coste energético 127.200 MJ; Emisión de CO2 6.599 kg; Código LER 17 04 05; Masa del elemento 12.94 kg; Volumen 0.006162 m3

**mt13ccg010i** m² Lámina perfilada de acero galvanizado
Datos técnicos: Coste energético 378.107 MJ; Emisión de CO2 34.563 kg; Código LER 17 04 05; Masa del elemento 11.8 kg; Volumen 0.005619 m3
Residuos:
- embalaje: re170203 Plástico. (componente de residuo); rendimiento 0.022 kg; Código LER 17 02 03; Masa del elemento 1 kg; Volumen 0.001667 m3

**mt13ccg030c** Ud Tornillo autorroscante de 6,5x70 mm de acero galvanizado, con arandela
Datos técnicos: Coste energético 0.343 MJ; Emisión de CO2 0.035 kg; Código LER 17 04 05; Masa del elemento 0.0134 kg; Volumen 0.000006 m3
Residuos:
- embalaje: re150101 Envases de papel y cartón. (componente de residuo); rendimiento 0.001 kg; Código LER 15 01 01; Masa del elemento 1 kg; Volumen 0.001333 m3
