# Hito reflectante

- Propiedad del archivo: CYPE Ingenieros S.A.
- Formato: FIEBDC-3/2016
- Programa: Generador de precios de la construcción. CYPE Ingenieros, S.A.
- Fecha: 05/04/2024
- Ámbito geográfico: Honduras
- Divisa: HNL
- Costes indirectos: 3 %
- Gastos generales: 13 %
- Beneficio industrial: 6 %
- IVA: 15 %

## Y Seguridad y salud

### YS Señalización provisional de obras

#### YSB Balizamiento

**YSB090** Ud Hito reflectante.
Suministro y colocación sobre la calzada de hito cilíndrico flexible de polietileno, de 200 mm de diámetro y 500 mm de altura, color azul, con 2 bandas de retrorreflectancia nivel 1 (E.G.). Incluso tornillos y elementos de fijación al pavimento, mantenimiento en condiciones seguras durante todo el periodo de tiempo que se requiera y desmontaje.
Incluye: Replanteo. Colocación de los hitos. Desmontaje posterior. Retirada a contenedor.
Criterio de medición de proyecto: Número de unidades previstas, según Estudio o Estudio Básico de Seguridad y Salud.
Criterio de medición de obra: Se medirá el número de unidades realmente colocadas según especificaciones de Estudio o Estudio Básico de Seguridad y Salud.

| Código | Ud | Descripción | Rendimiento | Precio | Importe |
|---|---|---|---|---|---|
| mt50bal090b | Ud | Hito cilíndrico flexible de polietileno, de 200 mm de diámetro y 500 mm de altura, color azul, con 2 bandas de retrorreflectancia nivel 1 (E.G.). (material) | 1 | 806.2 | 806.200 |
| mo120 | h | Peón Seguridad y Salud. (mano de obra) | 0.191 | 82.13 | 15.687 |
| % | % | Herramienta menor | 2 % | 821.887 | 16.438 |
|  |  | Costes directos |  |  | 838.325 |

Residuos:
- colocación: mt50bal090b; factor de residuo 1

## Recursos

**mt50bal090b** Ud Hito cilíndrico flexible de polietileno
Datos técnicos: Coste energético 123.336 MJ; Emisión de CO2 4.374 kg; Código LER 17 02 03; Masa del elemento 0.9 kg; Volumen 0.0015 m3
